# A8 FDE Rampen zw. Rutesheim u. Kirchheim
Angebotsaufforderung (GAEB DA XML 3.2, DA83)
Projekt: A-05406-00
Währung: EUR
Vergabeart: Öffentliche Ausschreibung
Auftraggeber: Autobahn GmbH des Bundes, Niederlassung Südwest (Stuttgart), Außenstelle Vaihingen (integriert), Autobahn GmbH-NL Südwest, Ast.Vaihingen, Augsb.Str.744, 70329 Stuttgart, Augsburger Str.748, 70329 Stuttgart
Erstellt mit: GXML Toolbox V3.3 R20230829, iTWO_64 V25.0.650, 22.04.2026

## 1 Straßenbau
Datum: 22.04.2026
WaGr: 99_99_01

### Abschnitt 00 AS Rutesheim

#### Unterabschnitt 00.00 Baustelle einrichten und räumen

**00.00.0001 Baustelle einrichten Sämtl.LV-Abschn.*Zufahrt herst.AN**
*** Pauschalposition
StL-Nr. 1910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch
Leistungsbereichkatalog: 101

**00.00.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

**00.00.0003 Genehmigungsantrag f. Sonntagsarb.**
*** Pauschalposition
Genehmigungsantrag f. Sonntagsarb.
Durchführung der Anträge über die Genehmigung von Nacht/Sonntagsarbeit beim am Sitz der Firma zuständigen Gewerbeaufsichamt für Nacht und an Sonntagen stattfindende Arbeiten wie z.B.
- Sämtliche Asphaltarbeiten
- Markierungsarbeiten Einrichten Verkehrssicherung
- Sonstige Arbeiten des AN
Menge: 1,000 Psch

**00.00.0004 Ersatzwochenende vorhalten**
*** Pauschalposition
Ersatzwochenende vorhalten.
Ersatztermin wird nach Abstimmung mit dem AG festgelegt.
Die Ausführung erfolgt in 2026.
Vergütung erfolgt auch ohne Verschiebung.
Evtl. anfallende Preissteigerungen werden nicht vergütet.
Menge: 1,000 Psch

#### Unterabschnitt 00.01 Vorarbeiten

**00.01.0001 Bewuchs aufnehmen und entsorgen**
Bewuchs aufnehmen und entsorgen
Bewuchs an Asphaltkante mit Wildkrautbesen an HD Kehrmaschine aufnehmen und entsorgen. Vor Beginn der Fräsarbeiten ist die Asphaltkante auf gesamter Länge je nach Bauphase, bei Randeinfassungen und auf freier Strecke von Verschmutzungen und Bewuchs frei zu machen.
Sämtliche Erschwernisse für diese Arbeiten sind in diese Position einzurechnen. Diese Arbeiten sind innerhalb der jeweiligen Bauphase und Verkehrssicherung durchzuführen. Eine gesonderte Verkehrssicherung wird nicht vergütet. Entsorgungskosten sind ebenfalls in diese Position einzurechnen.
Menge: 1000,000 m

**00.01.0002 Powermoons (oder ähnliches) nach**
Powermoons (oder ähnliches) nach Wahl des AN aufstellen und beseitigen. Für die Bauzeit vorhalten, warten und betreiben. Stromagregat (inkl. Treibstoff) ist in diese Position einzurechnen.
Beleuchtung der Arbeitsabschnitte bei Nacht auf Anordnung des AG. Vorübergehende Sicherungsmaßnahmen durchführen. 70 v.H. des Preises werden nach Aufstellen, der Rest nach Beseitigung vergütet. Vergütet wird nach Stück/Einsatz (Nacht)
Die Verkehrssicherung kurzerer dauer für das vorzeitige Aufstellen der Powermoons (oder ähnliches) muss in diese OZ eingerechnet werden.

In jeder der Bauphasen/jew. Wochenendeinsatz beim Fräsen Freitags, mit Anbruch der Dunkelheit, muss die komplette Strecke die saniert wird, ausgeleuchtet werden. (ausgenommen davon ist das Bauwerk)
Am Bauanfang, am Bauende und vor und nach dem Bauwerk müssen jew. links und rechts ein Powermoon stehen.
Auf der Strecke müssen im Abstand von 50 Metern ein Powermoon oder ähnliches im Wechsel stehen. (1 mal Mittelstreifen und 1 mal Bankett rechts)
Der Einbauzug muss mit Powermoons (mindst. 4 St.) ausgestattet sein.

Vergütung erfolgt nach Rücksprache und unterschriebenen Nachweis des AG.
Vergütung 1 St. x Bauphase.

1 Woche vor Beginn der jeweiligen Bauphase muss dem AG ein Aufstellentwurf./-Konzept (schriftlich) mit Aufstelllage sowie Anzahl vorgelegt werden. Dieser wird nicht gesondert vergütet.
Menge: 5,000 St

**00.01.0003 Straßeneinläufe schützen**
Straßeneinläufe entlang des Baufeldes bei allen
Arbeitsgängen vor Schmutzeintrag schützen.
Fräsgut, Asphaltreste etc.
Abdeckung der Entwässerungseinrichtungen vollflächig
aufbringen.
Menge: 10,000 St

**00.01.0004 Mulden- und Straßeneinläufe entlang**
Mulen- und Straßeneinläufe entlang des Baufeldes nach Abschluss der Arbeiten vollständig reinigen.
Schmutzfangkörbe leeren.
Die Entsorgung des Materials ist Sache des AN und wird
nicht gesondert vergütet und ist einzurechnen.
Menge: 10,000 St

*Hinweis: Verlegepunkte nach Festlegung mit*
Verlegepunkte nach Festlegung mit dem AG.

**00.01.0005 Temperatursensoren einlegen**
aktiver kalibirierter UHF RFID Temperatur-Sensor für
Asphalt
Messbereich -35°C bis 125°C.
Messungenauigkeit +- 0,5 K und einer Auflösung von 0,1
K liefern und einlegen einschl. technischer
Unterstützung des AN und des AG.
Funktionsdauer >= 2 Jahre.
Parameter der Abtastzeit liegt bei 5 min bis 24
Stunden.
Einbau, Konfiguration und Nachweis der
Funktionsfähigkeit vor dem Einbau.
Kunststoffgehäuse, widerstandsfähig gegen starke
mechan. Belastungen und gegen hohe dynamische
Krafteinwirkung im Verkehrswegebau. Hitzebeständig für
den Einsatz von Walz- und Gussasphalt.
Integrierte Uhr zur genauen Zeitsynchronisation während
der Programmierung. Die Umprogrammierung muss auch nach
dem Einbau ermöglicht werden.
Datenspreicherung direkt auf dem Sensor.
Menge: 2,000 St

**00.01.0006 Ausl. Sensormessungen inkl. Bericht**
*** Pauschalposition
Auslesen der Sensormessungen vor Ort inkl. Überprüfung
der Funktionalität und eventueller Umprogrammierung.
Berichterstattung (Datenerfassung, Datenaufbereitung
der Messergebnisse, Liefern der Ergebnisdaten als pdf.)
Einschließlich Verkehrssicherung.
Erste Auslesung 24h nach Einbau
Weitere Auslesen der Temperatursen 1 mal pro Jahr während der Funktionsdauer
Auslesung hat zwingend mit dem AG nach Rücksprache zu erfolgen
Menge: 1,000 Psch

**00.01.0007 Probegefäß liefern 10-l-Blecheimer*Mithilfe Kprüf.**
StL-Nr. 1910171211
Probegefäß zur Aufnahme von Baustoffproben, für Kontrollprüfungen und für Rückstellproben des AG liefern.
Probegefäß = sauberer 10-l-Blecheimer mit dicht schließendem Deckel.
Mithilfe bei der Probennahme im Baubereich nach Angaben
des AG.
Menge: 8,000 St
Leistungsbereichkatalog: 101

**00.01.0008 Bohrkern entnehmen Kern-DU 15 cm*Tiefe 30 bis 35cm Asphaltschicht*Verfül. Asphalt**
StL-Nr. 191017222611
Bohrkern für Kontrollprüfungen nach Angabe des AG entnehmen und im Baubereich dem AG übergeben. Bohrloch
fachgerecht verfüllen.
Bohrkerndurchmesser 15 cm.
Bohrtiefe über 30 bis 35 cm.
Material = Asphaltschicht.
Verfüllmaterial = Asphalt. Material verdichten.
Menge: 8,000 St
Leistungsbereichkatalog: 101

**00.01.0009 Gegenpole für Kontrollpr. verlegen AL RO 12, 1 mm**
StL-Nr. 191017372499
Gegenpole für Kontrollprüfungen nach Anweisung des AG
für die elektromagnetische Dickenmessung verlegen.
Gegenpol = Kreisförmige Scheibe AL RO 12
(Aluminium 1 mm, D = 120 mm), max. Messtiefe 18 cm
Unterlage 'gefräste Asphaltfläche'
Menge: 15,000 St
Leistungsbereichkatalog: 101

**00.01.0010 Gegenpole für Kontrollpr. verlegen AL RO 12, 1 mm**
StL-Nr. 191017372499
Gegenpole für Kontrollprüfungen nach Anweisung des AG
für die elektromagnetische Dickenmessung verlegen.
Gegenpol = Kreisförmige Scheibe AL RO 12
(Aluminium 1 mm, D = 120 mm), max. Messtiefe 18 cm
Unterlage 'Asphaltbinderschicht'
Menge: 15,000 St
Leistungsbereichkatalog: 101

**00.01.0011 Elektromagnetische**
*** Pauschalposition
Elektromagnetische Schichtdickenmessung für die Asphalttragschicht, Asphaltbinder- und Asphaltdeckschicht und als Kontrollprüfung nach dem TP D-StB im Beisein eines Vertreters des AG für die gesamte Baustelle entsprechend des Bauablaufs durchführen.
Ergebnisse dokumentieren und dem AG in Orginal von Ort übergeben.
Menge: 1,000 Psch

**00.01.0012 Beprobungsplan für die gesamte**
*** Pauschalposition
Beprobungsplan für die gesamte Baustelle erstellen. Der AN hat nach Auftragserteilung in Absprache mit dem AG einen Beprobungsplan, abgestimmt auf den Bauablauf, zu entwickeln.
Angaben:
- Graphische Darstellung der unterschiedlichen Proben (z.B. Mischgutproben Gussasphalt, Splittreicher Asphaltbeton, Asphaltbinder, Asphalttragschicht und Bohrkerne) im Plan bezogen auf den Betriebskilometer bzw. Baukilometer.
- die Entnahmestellen sind vor Ort gemäß dem entwickelten Beprobungsplan für die gesamte Bauzeit dauerhaft zu kennzeichnen.
Menge: 1,000 Psch

*Hinweis: Gilt für 00.02.*
Erschwernisse werden für alle Arbeitsgänge nur einmal vergütet.

#### Unterabschnitt 00.02 Erschwernisse

**00.02.0001 Erschwernis infolge Einfassungen Erschwer. gesamt*A.deckschicht**
StL-Nr. 231130831100
Erschwernis infolge Einfassungen, Borden und Fahrbahnübergängen. Abgerechnet wird die Länge der Einfassung.
Erschwernis beim Fräsen oder Aufnehmen, Aufsprühen von
Bitumenemulsionen sowie Herstellen von Asphaltschichten.
Asphaltdeckschicht.
Menge: 250,000 m
Leistungsbereichkatalog: 113

**00.02.0002 Erschwernis infolge Einbauten Erschwer. gesamt*A.deckschicht**
StL-Nr. 231130781100
Erschwernis infolge Einbauten, Schächten und Straßenabläufen. Abgerechnet wird je Stück Einbauteil.
Erschwernis beim Fräsen, Aufnehmen, Aufsprühen von Bi-
tumenemulsionen sowie Herstellen von Asphaltschichten.
Asphaltdeckschicht.
Menge: 20,000 St
Leistungsbereichkatalog: 113

**00.02.0003 Erschwernisse infolge FRS**
Erschwernisse infolge Fahrzeugrückhaltesysteme.
Erschwernisse für alle Arbeitsgänge wird nur einmal vergütet.
Menge: 200,000 m

#### Unterabschnitt 00.03 Fräsarbeiten

**00.03.0001 Asphaltbefestigung trennen Einzelfl.*schneiden**
StL-Nr. 231130383109
Asphaltbefestigung geradlinig trennen.
in Einzelflächen längs und quer zur Fahrbahnachse,
Trennen durch Schneiden.
Dicke der Asphaltbefestigung '9-12cm'
Menge: 550,000 m
Leistungsbereichkatalog: 113

**00.03.0002 Asphalt fräsen ADS*Tiefe ü.2,5-4,5cm*Fräsasph. verw. Unebenheit 4 mm**
StL-Nr. 2311300510309011
Asphalt fräsen und Fräsgut aufnehmen. Anschlusskante
geradlinig auf Frästiefe herstellen. Der Schnittlinienabstand darf maximal 15 mm betragen.
Asphaltdeckschicht.
Frästiefe über 2,5 bis 4,5 cm.
Fläche 'Fahrbahn, Zwickel und Streifen im Bereich der Anschlussstelle sowie im Bereich der Landesstraße'

Fräsasphalt nach Wahl des AN verwerten.
Unebenheiten der gefrästen Fläche höchstens 4 mm innerhalb einer 4,00 m langen Messstrecke in Längs- und
Querrichtung.
Menge: 7200,000 m2
Leistungsbereichkatalog: 113

**00.03.0003 Asphalt fräsen ABS*Tiefe ü.8-10 cm Unebenheit 4 mm**
StL-Nr. 2311300520609091
Asphalt fräsen und Fräsgut aufnehmen. Anschlusskante
geradlinig auf Frästiefe herstellen. Der Schnittlinienabstand darf maximal 15 mm betragen.
Asphaltbinderschicht.
Frästiefe über 8 bis 10 cm.
Fläche 'Fahrbahn, Zwickel und Streifen im Bereich der Anschlussstelle sowie im Bereich der Landesstraße'

Fräsasphalt 'nach Wahl des AN verwerten'

Unebenheiten der gefrästen Fläche höchstens 4 mm innerhalb einer 4,00 m langen Messstrecke in Längs- und
Querrichtung.
Menge: 7200,000 m2
Leistungsbereichkatalog: 113

**00.03.0004 Unterlage reinigen gefr. Asphaltsch.*Hochdr.-Sauganl.**
StL-Nr. 231130583002
Unterlage reinigen. Anfallendes Kehrgut nach Wahl des
AN verwerten.
Unterlage = gefräste Asphaltschicht.
Selbstaufnehmende Kehrmaschine. Letzter Arbeitsgang mit
Wasserhochdruckreinigungsgeräten mit rotierenden Düsen
und Absaugeinrichtung.
Menge: 7200,000 m2
Leistungsbereichkatalog: 113

**00.03.0005 Flächentrocknungsgerät vorhalten.**
Flächentrocknungsgerät vorhalten.
Einsatz wird gesondert vergütet.
Menge: 8,000 h

**00.03.0006 Flächentrocknungsgerät einsetzen.**
Flächentrocknungsgerät einsetzen.
Vergütet wird die getrocknete Fläche.
Einsatz auf Anweisung des AG.
Menge: 7200,000 m2

#### Unterabschnitt 00.04 Asphaltarbeiten

**00.04.0001 Bitumenemulsion aufsprühen Bk100-Bk3,2*Asphalt gefräst C60BP4-S*Menge 300 g/m2 vor A.bindersch.**
StL-Nr. 23113063120132
Bitumenemulsion zur Herstellung des Schichtenverbundes
aufsprühen.
Auf Verkehrsflächen der Belastungsklassen Bk100 bis
Bk3,2.
Unterlage = Asphaltbefestigung, gefräst.
Bindemittel = C60BP4-S.
Bindemittelmenge = 300 g/m2.
Vor Einbau Asphaltbinderschicht.
Menge: 7200,000 m2
Leistungsbereichkatalog: 113

**00.04.0002 Bitumenemulsion aufsprühen Bk100-Bk3,2 Rampenspritzgerät*C60BP4-S Menge 300 g/m2*vor A.deckschicht**
StL-Nr. 23113063191133
Bitumenemulsion zur Herstellung des Schichtenverbundes
aufsprühen.
Auf Verkehrsflächen der Belastungsklassen Bk100 bis
Bk3,2.
Unterlage 'gefräst und frisch eingebaut'

Mit Rampenspritzgerät.
Bindemittel = C60BP4-S.
Bindemittelmenge = 300 g/m2.
Vor Einbau Asphaltdeckschicht.
Menge: 7200,000 m2
Leistungsbereichkatalog: 113

**00.04.0003 Erweiterte Erstprüfung**
*** Pauschalposition
Durchführen von weitergehenden Prüfungen zur
Erstprüfung.
Abgerechnet wird einmal je Mischgutsorte unabhängig von
der Anzahl der ergänzenden Prüfverfahren.
Asphaltschicht aus 'Asphaltbeton AC 8 D SP'

Prüfung(en) nach Unterlagen des AG.
Menge: 1,000 Psch

**00.04.0004 Abstumpfungsmaßnahme durchführen LFK 1/3*Menge 1 kg/m2 maschinell**
StL-Nr. 231139521011
Abstumpfungsmaßnahme zur Erhöhung der Anfangsgriffigkeit durch gleichmäßiges Aufbringen und Einwalzen von
Abstreukörnung durchführen. Nicht gebundene Abstreukörnung aufnehmen und nach Wahl des AN verwerten.
Abstreukörnung = Lieferkörnung 1/3.
Abstreumenge = 1 kg/m2.
Maschinell abstreuen.
Menge: 7200,000 m2
Leistungsbereichkatalog: 113

**00.04.0005 Verkehrsfläche kehren*VSM durchführen**
StL-Nr. 2311397791
Verkehrsfläche mit einer selbstaufnehmenden Kehrmaschine nach Verkehrsfreigabe unverzüglich nach Aufforderung
durch den AG kehren. Kehrgut aufnehmen und nach Wahl
des AN verwerten.
Verkehrsfläche 'Neue Asphaltbetonfläche sowie Bestandsflächen aus Asphalt'

Erforderliche Verkehrssicherungsmaßnahmen durchführen.
Menge: 7200,000 m2
Leistungsbereichkatalog: 113

**00.04.0006 Asph.bindersch. a.AC22 B S SG her.**
Asphaltbinderschicht aus temperaturabgesenktem Asphaltbinder AC 22 B S SG
nach Unterlagen des AG herstellen. Anlieferung des
Asphaltmischguts in thermoisolierten
Transportbehältern.
In Verkehrsflächen der Belastungsklasse Bk100, BK32.
Einbau '8cm'
Bindemittel 'res.[10/40-65A//PmB 10/25 VL]'
Grobe Gesteinskörnung = Kategorie ' C 95/1'
Fremdfüller = Kalksteinfüller Kategorie CC 70.
Einbau 'mit Beschicker'
Menge: 7200,000 m2

**00.04.0007 Asph.decksch. a. AC11 D SP her.**
Asphaltdeckschicht aus temperaturabgesenktem Asphaltbeton AC 11 D SP nach Unterlagen des AG herstellen.
Anlieferung des Asphaltmischguts in thermoisolierten Transportbehältern
In Verkehrsflächen der Belastungsklasse Bk 100, Bk 32
Einbaudicke= '4,0cm'
Bindemittel= 'res.[10/40-65A//PmB 10/25 VL]'
Grobe Gesteinskörnung=Kategorie ' C 95/1'
Grobe Gesteinskörnung = Kategorie SZ 18/LA 20
Grobe Gesteinskörnung = Kategorie PSV '51'
Einbau 'mit Beschicker'
Menge: 7200,000 m2

*Hinweis: Gilt auch für Verkehrsinseln.*

#### Unterabschnitt 00.05 Fugenarbeiten

**00.05.0001 Randabdichtung herstellen Randmasse*ein Arbeitsgang**
StL-Nr. 231139220319
Flankenfläche des hochliegenden Randes der Asphaltschichten abdichten.
Abdichtung mit heiß zu verarbeitender bitumenhaltiger Masse zur Randabdichtung.
Herstellung für alle Schichten in einem Arbeitsgang.
Dicke der abzudichtenden Asphaltbefestigung 'bis 12 cm'
Menge: 800,000 m
Leistungsbereichkatalog: 113

**00.05.0002 Naht in Asphaltschicht herst. Naht ADS*Längs-/Quernaht Trennscheibe*PmB heiß Dicke ü.2,5-4,5cm**
Naht in Asphaltschicht herstellen.
Naht in Asphaltdeckschicht.
Längs- und Quernaht.
Herstellung der Nahtflanke durch Trennscheibe.
Heiß aufzubringendes Polymermodifiziertes Bitumen auf
die Nahtflanke volldeckend auftragen oder anspritzen,
Menge 50 g/m je cm Schichtdicke.
Dicke der Schicht über 2,5 bis 4,5 cm.
In Teillängen bis 20,00m.
Menge: 100,000 m
Leistungsbereichkatalog: 113

**00.05.0003 Naht in Asphaltschicht herst. Naht ADS*Längs-/Quernaht Trennscheibe*PmB heiß Dicke ü.2,5-4,5cm**
Naht in Asphaltschicht herstellen.
Naht in Asphaltdeckschicht.
Längs- und Quernaht.
Herstellung der Nahtflanke durch Trennscheibe.
Heiß aufzubringendes Polymermodifiziertes Bitumen auf
die Nahtflanke volldeckend auftragen oder anspritzen,
Menge 50 g/m je cm Schichtdicke.
Dicke der Schicht über 2,5 bis 4,5 cm.
In Teillängen über 20,00m.
Menge: 500,000 m
Leistungsbereichkatalog: 113

**00.05.0004 Fugenfüllung herstellen Längs-/Querfuge*Deckschicht*Tiefe 25 mm Breite 15 mm*Fugenmasse N2**
StL-Nr. 2311394231933001
Fugenfüllung herstellen.
Längs- und Querfuge.
In der Asphaltdeckschicht.
Einzellängen 'bis 20m'

Fugenspalttiefe = 25 mm.
Fugenspaltbreite = 15 mm.
Mit heiß verarbeitbarer Fugenmasse Typ N2, einschließlich zugehörigem und zuvor aufgetragenem Voranstrichmittel.
Menge: 100,000 m
Leistungsbereichkatalog: 113

**00.05.0005 Fugenfüllung herstellen Längs-/Querfuge*Deckschicht*Tiefe 25 mm Breite 15 mm*Fugenmasse N2**
StL-Nr. 2311394231933001
Fugenfüllung herstellen.
Längs- und Querfuge.
In der Asphaltdeckschicht.
Einzellängen 'ab 20m'

Fugenspalttiefe = 25 mm.
Fugenspaltbreite = 15 mm.
Mit heiß verarbeitbarer Fugenmasse Typ N2, einschließlich zugehörigem und zuvor aufgetragenem Voranstrichmittel.
Menge: 500,000 m
Leistungsbereichkatalog: 113

#### Unterabschnitt 00.06 Verkehrsfreigabemarkierung

**00.06.0001 Längsmarkierung Typ II herstellen durchg.Fstr.begr.*Breite 0,15 m mit Vormarkierung*mehrkomp. Farbe mind. P 6*a.Asphaltdecksch.**
StL-Nr. 2113130522120101
Längsmarkierung Typ II einschl. evtl. Sperrflächenumrandung als Verkehrsfreigabemarkierung herstellen. Ab-
gerechnet wird der markierte Strich, bei Doppelstrichen
zwei Striche.
Durchgehend als Fahrstreifenbegrenzung.
Strichbreite = 0,15 m.
Strich mit Vormarkierung.
Markierungssystem aus mehrkomponentiger lösemittelarmer
Farbe (High-Solid).
Verkehrsklasse mindestens P 6.
Markierung auf Asphaltdeckschicht.
Menge: 880,000 m
Leistungsbereichkatalog: 131

**00.06.0002 Längsmarkierung Typ II herstellen Blockmark. 1 zu 1*Breite 0,15 m mit Vormarkierung*mehrkomp. Farbe mind. P 6*a.Asphaltdecksch.**
StL-Nr. 2113130542120101
Längsmarkierung Typ II einschl. evtl. Sperrflächenumrandung als Verkehrsfreigabemarkierung herstellen. Ab-
gerechnet wird der markierte Strich, bei Doppelstrichen
zwei Striche.
Unterbrochen; Verhältnis Strich/Lücke 1 zu 1 als Fahrbahnbegrenzung (Blockmarkierung).
Strichbreite = 0,15 m.
Strich mit Vormarkierung.
Markierungssystem aus mehrkomponentiger lösemittelarmer
Farbe (High-Solid).
Verkehrsklasse mindestens P 6.
Markierung auf Asphaltdeckschicht.
Menge: 110,000 m
Leistungsbereichkatalog: 131

**00.06.0003 Sperrflächenmarkierung Typ II herst Breite 0,50 m*mit Vormarkierung mehrkomp. Farbe*mind. P 6 a.Asphaltdecksch.**
StL-Nr. 21131316312011
Sperrfläche als Schrägstrichgatter Typ II als Verkehrsfreigabemarkierung herstellen. Abgerechnet wird der
markierte Strich.
Strichbreite = 0,50 m.
Strich mit Vormarkierung.
Markierungssystem aus mehrkomponentiger lösemittelarmer
Farbe (High-Solid).
Verkehrsklasse mindestens P 6.
Markierung auf Asphaltdeckschicht.
Menge: 55,000 m
Leistungsbereichkatalog: 131

**00.06.0004 Pfeilmarkierung Typ II herstellen geradeaus*mit Vormarkierung*mehrkomp. Farbe mind. P 6*a.Asphaltdecksch.**
StL-Nr. 2113132011920101
Pfeilmarkierung Typ II als Verkehrsfreigabemarkierung
herstellen.
Markierungszeichen = Pfeil geradeaus.
Mit Vormarkierung.
Länge '5,00m + 7,50m'

Markierungssystem aus mehrkomponentiger lösemittelarmer
Farbe (High-Solid).
Verkehrsklasse mindestens P 6.
Markierung auf Asphaltdeckschicht.
Menge: 6,000 St
Leistungsbereichkatalog: 131

**00.06.0005 Pfeilmarkierung Typ II herstellen li.o.re. ab*mit Vormarkierung Länge 5,00 m*mehrkomp. Farbe mind. P 6*a.Asphaltdecksch.**
StL-Nr. 2113132021220101
Pfeilmarkierung Typ II als Verkehrsfreigabemarkierung
herstellen.
Markierungszeichen = Pfeil links oder rechts ab.
Mit Vormarkierung.
Länge = 5,00 m.
Markierungssystem aus mehrkomponentiger lösemittelarmer
Farbe (High-Solid).
Verkehrsklasse mindestens P 6.
Markierung auf Asphaltdeckschicht.
Menge: 17,000 St
Leistungsbereichkatalog: 131

**00.06.0006 Pfeilmarkierung Typ II herstellen gerad.+li.o.re.ab*mit Vormarkierung*mehrkomp. Farbe mind. P 6*a.Asphaltdecksch.**
StL-Nr. 2113132031920101
Pfeilmarkierung Typ II als Verkehrsfreigabemarkierung
herstellen.
Markierungszeichen = Pfeil geradeaus und links oder
rechts ab.
Mit Vormarkierung.
Länge '5,00m  + 7,50m'

Markierungssystem aus mehrkomponentiger lösemittelarmer
Farbe (High-Solid).
Verkehrsklasse mindestens P 6.
Markierung auf Asphaltdeckschicht.
Menge: 9,000 St
Leistungsbereichkatalog: 131

*Hinweis: Ausf. in Teillängen*
Ausführung erfolgt in Teillängen L1180.

**00.06.0007 Längsmarkierung Typ II herstellen durchg.Fb.begr.*Breite 0,12 m mit Vormarkierung*mehrkomp. Farbe mind. P 6*a.Asphaltdecksch.**
StL-Nr. 2113130511120101
Längsmarkierung Typ II einschl. evtl. Sperrflächenumrandung als Verkehrsfreigabemarkierung herstellen. Ab-
gerechnet wird der markierte Strich, bei Doppelstrichen
zwei Striche.
Durchgehend als Fahrbahnbegrenzung.
Strichbreite = 0,12 m.
Strich mit Vormarkierung.
Markierungssystem aus mehrkomponentiger lösemittelarmer
Farbe (High-Solid).
Verkehrsklasse mindestens P 6.
Markierung auf Asphaltdeckschicht.
Menge: 800,000 m
Leistungsbereichkatalog: 131

**00.06.0008 Längsmarkierung Typ II herstellen Leitlinie 1 zu 1*Breite 0,12 m mit Vormarkierung*mehrkomp. Farbe mind. P 6*a.Asphaltdecksch.**
StL-Nr. 2113130551120101
Längsmarkierung Typ II einschl. evtl. Sperrflächenumrandung als Verkehrsfreigabemarkierung herstellen. Ab-
gerechnet wird der markierte Strich, bei Doppelstrichen
zwei Striche.
Unterbrochen; Verhältnis Strich/Lücke 1 zu 1 als Leitlinie.
Strichbreite = 0,12 m.
Strich mit Vormarkierung.
Markierungssystem aus mehrkomponentiger lösemittelarmer
Farbe (High-Solid).
Verkehrsklasse mindestens P 6.
Markierung auf Asphaltdeckschicht.
Menge: 100,000 m
Leistungsbereichkatalog: 131

**00.06.0009 Längsmarkierung Typ II herstellen Blockmark. 1 zu 1*Breite 0,25 m mit Vormarkierung*mehrkomp. Farbe mind. P 6*a.Asphaltdecksch.**
StL-Nr. 2113130543120101
Längsmarkierung Typ II einschl. evtl. Sperrflächenumrandung als Verkehrsfreigabemarkierung herstellen. Ab-
gerechnet wird der markierte Strich, bei Doppelstrichen
zwei Striche.
Unterbrochen; Verhältnis Strich/Lücke 1 zu 1 als Fahrbahnbegrenzung (Blockmarkierung).
Strichbreite = 0,25 m.
Strich mit Vormarkierung.
Markierungssystem aus mehrkomponentiger lösemittelarmer
Farbe (High-Solid).
Verkehrsklasse mindestens P 6.
Markierung auf Asphaltdeckschicht.
Menge: 50,000 m
Leistungsbereichkatalog: 131

#### Unterabschnitt 00.07 Endgültige Markierung

**00.07.0001 Längsmarkierung Typ II herstellen durchg.Fb.begr.*Breite 0,15 m ohne Vormarkier.*Kaltspritzplastik Aggl.unregelm.mGs*P 7 grobstr. Decke**
StL-Nr. 2113150512246021
Längsmarkierung Typ II einschl. evtl.
Sperrflächenumrandung als endgültige Markierung herstellen. Abgerechnet wird der markierte Strich, bei
Doppelstrichen zwei Striche.
Durchgehend als Fahrbahnbegrenzung.
Strichbreite = 0,15 m.
Strich ohne Vormarkierung.
Markierungssystem aus reaktivem Stoff, spritzbar (Kaltspritzplastik).
Als Agglomeratmarkierung mit Grundstrich, unregelmäßig
angeordnet.
Verkehrsklasse = P 7.
Markierung auf grobstrukturierter Asphaltdeckschicht.
Menge: 880,000 m
Leistungsbereichkatalog: 131

**00.07.0002 Längsmarkierung Typ II herstellen Blockmark. 1 zu 1*Breite 0,15 m ohne Vormarkier.*Kaltspritzplastik Aggl.regelm.*P 7*grobstr. Decke**
StL-Nr. 2113150542243021
Längsmarkierung Typ II einschl. evtl.
Sperrflächenumrandung als endgültige Markierung herstellen. Abgerechnet wird der markierte Strich, bei
Doppelstrichen zwei Striche.
Unterbrochen; Verhältnis Strich/Lücke 1 zu 1 als Fahrbahnbegrenzung (Blockmarkierung).
Strichbreite = 0,15 m.
Strich ohne Vormarkierung.
Markierungssystem aus reaktivem Stoff, spritzbar (Kaltspritzplastik).
Als Agglomeratmarkierung, regelmäßig angeordnet.
Verkehrsklasse = P 7.
Markierung auf grobstrukturierter Asphaltdeckschicht.
Menge: 110,000 m
Leistungsbereichkatalog: 131

**00.07.0003 Sperrflächenmarkierung Typ II herst Breite 0,50 m*ohne Vormarkier. Heißspritzplastik*P 7 grobstr. Decke**
StL-Nr. 2113151532500201
Sperrfläche als Schrägstrichgatter Typ II als endgültige Markierung herstellen. Abgerechnet wird der markierte Strich.
Strichbreite = 0,50 m.
Strich ohne Vormarkierung.
Markierungssystem aus thermoplastischem Stoff, spritzbar (Heißspritzplastik).
Verkehrsklasse = P 7.
Markierung auf grobstrukturierter Asphaltdeckschicht.
Menge: 55,000 m
Leistungsbereichkatalog: 131

**00.07.0004 Pfeilmarkierung Typ II herstellen geradeaus*mit Vormarkierung*Kaltplastikmasse grobstr. Decke**
StL-Nr. 2113152011910001
Pfeilmarkierung Typ II als endgültige Markierung herstellen.  Verkehrsklasse P 7.
Markierungszeichen = Pfeil geradeaus.
Mit Vormarkierung.
Länge '5,00m + 7,50m'

Markierungssystem aus reaktivem Stoff, nicht spritzbar
(Kaltplastikmasse).
Markierung auf grobstrukturierter Asphaltdeckschicht.
Menge: 6,000 St
Leistungsbereichkatalog: 131

**00.07.0005 Pfeilmarkierung Typ II herstellen li.o.re. ab*mit Vormarkierung*Kaltplastikmasse grobstr. Decke**
StL-Nr. 2113152021910001
Pfeilmarkierung Typ II als endgültige Markierung herstellen.  Verkehrsklasse P 7.
Markierungszeichen = Pfeil links oder rechts ab.
Mit Vormarkierung.
Länge '5,00m + 7,50m'

Markierungssystem aus reaktivem Stoff, nicht spritzbar
(Kaltplastikmasse).
Markierung auf grobstrukturierter Asphaltdeckschicht.
Menge: 17,000 St
Leistungsbereichkatalog: 131

**00.07.0006 Pfeilmarkierung Typ II herstellen gerad.+li.o.re.ab*mit Vormarkierung*Kaltplastikmasse grobstr. Decke**
StL-Nr. 2113152031910001
Pfeilmarkierung Typ II als endgültige Markierung herstellen.  Verkehrsklasse P 7.
Markierungszeichen = Pfeil geradeaus und links oder
rechts ab.
Mit Vormarkierung.
Länge '5,00m + 7,50m'

Markierungssystem aus reaktivem Stoff, nicht spritzbar
(Kaltplastikmasse).
Markierung auf grobstrukturierter Asphaltdeckschicht.
Menge: 9,000 St
Leistungsbereichkatalog: 131

**00.07.0007 Quermarkierung Typ II herstellen Haltlinie*mit Vormarkierung Kaltplastikmasse**
StL-Nr. 21131510111009
Quermarkierung Typ II als endgültige Markierung herstellen. Verkehrsklasse P 7. Abgerechnet wird der markierte Strich.
Markierung = Haltlinie.
Strich mit Vormarkierung.
Markierungssystem aus reaktivem Stoff, nicht spritzbar
(Kaltplastikmasse).
Markierung auf 'Asphaltbeton'
Menge: 30,000 m
Leistungsbereichkatalog: 131

**00.07.0008 Längsmarkierung Typ II herstellen Leitlinie 1 zu 1*Breite 0,12 m mit Vormarkierung*Kaltplastikmasse P 7**
StL-Nr. 2113150551160029
Längsmarkierung Typ II einschl. evtl.
Sperrflächenumrandung als endgültige Markierung herstellen. Abgerechnet wird der markierte Strich, bei
Doppelstrichen zwei Striche.
Unterbrochen; Verhältnis Strich/Lücke 1 zu 1 als Leitlinie.
Strichbreite = 0,12 m.
Strich mit Vormarkierung.
Markierungssystem aus reaktivem Stoff, nicht spritzbar
(Kaltplastikmasse).
Verkehrsklasse = P 7.
Markierung auf 'Asphaltbeton'
Menge: 100,000 m
Leistungsbereichkatalog: 131

**00.07.0009 Längsmarkierung Typ II herstellen durchg.Fstr.begr.*Breite 0,12 m mit Vormarkierung*Kaltplastikmasse P 7**
StL-Nr. 2113150521160029
Längsmarkierung Typ II einschl. evtl.
Sperrflächenumrandung als endgültige Markierung herstellen. Abgerechnet wird der markierte Strich, bei
Doppelstrichen zwei Striche.
Durchgehend als Fahrstreifenbegrenzung.
Strichbreite = 0,12 m.
Strich mit Vormarkierung.
Markierungssystem aus reaktivem Stoff, nicht spritzbar
(Kaltplastikmasse).
Verkehrsklasse = P 7.
Markierung auf 'Asphaltbeton'
Menge: 800,000 m
Leistungsbereichkatalog: 131

#### Unterabschnitt 00.08 Demarkierung

**00.08.0001 Fahrbahnmarkierung demarkieren**
*** Pauschalposition
Fahrbahmarkierung demarkieren
Demarkierung für Asphalterneuerung.
Markierung gemäß Bestand.
Markierung einer geeigneten Verwertung des AN zuführen.
Menge: 1,000 Psch

#### Unterabschnitt 00.09 LSA Schleifen

**00.09.0001 TLS-Induktivschleife Typ 2**
Induktivschleifen Typ 2 nach TLS 2012 in Asphaltfahrbahn herstellen.
Doppelschleifen für 2 Fahrstreifen (ohne SS) inkl. Zuleitungen.

Fugenschnitt nach TLS 2012 für Schleifen und Zuleitungen,
Schleifendraht nach TLS 2012 liefern und im Fugenschnitt verlegen.
Fugen mit Fugenvergussmasse gem. Hst. Angaben verschließen.
TL Fug-StB 01 sowie ZTV Fug-StB sind zu beachten.

Schrägbohrung in bestehendes Leerohr am Fahrbahnrand. Alte Schleifendrähte aus Leerohr und Streckenstation entgfernen und entsorgen.
Schleifendrähte in Streckenstation einziehen und auflegen.
Inkl. Beschriftung der Schleifendrähte.
Nach Unterlagen des AG.
Menge: 12,000 St

**00.09.0002 Funktionst. und Kontr.mess. Indukt.**
Kontrollmessung der Induktivschleifen. Erstellung von Messprotokollen:
1. Messung der Induktivität
2. Schleifenwiderstand
3. Isolationswiderstand
je aus ausgeführter Induktivschleife. Die Messergebnisse sind jeweils für einen Standort in eine Unterlage zusammenzufassen und dem AG zu übergeben.

Prüfung der Verkehrsdatenerhebung auf Plausibilität, DE-Kanalzuordnung und Klassifizierung je Fahrstreifen visuell überprüfen.

Abrechnung je zu erfassenden Fahrstreifen.
Menge: 12,000 St

### Abschnitt 01 AS Neuhausen

#### Unterabschnitt 01.00 Baustelle einrichten und räumen

**01.00.0001 Baustelle einrichten Sämtl.LV-Abschn.*Zufahrt herst.AN**
*** Pauschalposition
StL-Nr. 1910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch
Leistungsbereichkatalog: 101

**01.00.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

**01.00.0003 Genehmigungsantrag f. Sonntagsarb.**
*** Pauschalposition
Genehmigungsantrag f. Sonntagsarb.
Durchführung der Anträge über die Genehmigung von Nacht/Sonntagsarbeit beim am Sitz der Firma zuständigen Gewerbeaufsichamt für Nacht und an Sonntagen stattfindende Arbeitren wie z.B.
- Sämtliche Asphaltarbeiten
- Markierungsarbeiten Einrichten Verkehrssicherung
- Sonstige Arbeiten des AN
Menge: 1,000 Psch

**01.00.0004 Ersatzwochenende vorhalten**
*** Pauschalposition
Ersatzwochenende vorhalten.
Ersatztermin wird nach Abstimmung mit dem AG festgelegt.
Die Ausführung erfolgt in 2026.
Vergütung erfolgt auch ohne Verschiebung.
Evtl. anfallende Preissteigerungen werden nicht vergütet.
Menge: 1,000 Psch

#### Unterabschnitt 01.01 Vorarbeiten

**01.01.0001 Bewuchs aufnehmen und entsorgen**
Bewuchs aufnehmen und entsorgen
Bewuchs an Asphaltkante mit Wildkrautbesen an HD Kehrmaschine aufnehmen und entsorgen. Vor Beginn der Fräsarbeiten ist die Asphaltkante auf gesamter Länge je nach Bauphase, bei Randeinfassungen und auf freier Strecke von Verschmutzungen und Bewuchs frei zu machen.
Sämtliche Erschwernisse für diese Arbeiten sind in diese Position einzurechnen. Diese Arbeiten sind innerhalb der jeweiligen Bauphase und Verkehrssicherung durchzuführen. Eine gesonderte Verkehrssicherung wird nicht vergütet. Entsorgungskosten sind ebenfalls in diese Position einzurechnen.
Menge: 2100,000 m

**01.01.0002 Powermoons (oder ähnliches) nach**
Powermoons (oder ähnliches) nach Wahl des AN aufstellen und beseitigen. Für die Bauzeit vorhalten, warten und betreiben. Stromagregat (inkl. Treibstoff) ist in diese Position einzurechnen.
Beleuchtung der Arbeitsabschnitte bei Nacht auf Anordnung des AG. Vorübergehende Sicherungsmaßnahmen durchführen. 70 v.H. des Preises werden nach Aufstellen, der Rest nach Beseitigung vergütet. Vergütet wird nach Stück/Einsatz (Nacht)
Die Verkehrssicherung kurzerer dauer für das vorzeitige Aufstellen der Powermoons (oder ähnliches) muss in diese OZ eingerechnet werden.

In jeder der Bauphasen/jew. Wochenendeinsatz beim Fräsen Freitags, mit Anbruch der Dunkelheit, muss die komplette Strecke die saniert wird, ausgeleuchtet werden. (ausgenommen davon ist das Bauwerk.
Am Bauanfang, am Bauende und vor und nach dem Bauwerk müssen jew. links und rechts ein Powermoon stehen.
Auf der Strecke müssen im Abstand von 50 Metern ein Powermoon oder ähnliches im Wechsel stehen. (1 mal Mittelstreifen und 1 mal Bankett rechts)
Der Einbauzug muss mit Powermoons (mindst. 4 St.) ausgestattet sein.

Vergütung erfolgt nach Rücksprache und unterschriebenen Nachweis des AG.
Vergütung 1 St. x Bauphase.

1 Woche vor Beginn der jeweiligen Bauphase muss dem AG ein Aufstellentwurf./-Konzept (schriftlich) mit Aufstelllage sowie Anzahl vorgelegt werden. Dieser wird nicht gesondert vergütet.
Menge: 6,000 St

**01.01.0003 Straßeneinläufe schützen**
Straßeneinläufe entlang des Baufeldes bei allen
Arbeitsgängen vor Schmutzeintrag schützen.
Fräsgut, Asphaltreste etc.
Abdeckung der Entwässerungseinrichtungen vollflächig
aufbringen.
Menge: 10,000 St

**01.01.0004 Mulden- und Straßeneinläufe entlang**
Mulen- und Straßeneinläufe entlang des Baufeldes nach Abschluss der Arbeiten vollständig reinigen.
Schmutzfangkörbe leeren.
Die Entsorgung des Materials ist Sache des AN und wird
nicht gesondert vergütet und ist einzurechnen.
Menge: 10,000 St

*Hinweis: Verlegepunkte nach Festlegung mit*
Verlegepunkte nach Festlegung mit dem AG.

**01.01.0005 Temperatursensoren einlegen**
aktiver kalibirierter UHF RFID Temperatur-Sensor für
Asphalt
Messbereich -35°C bis 125°C.
Messungenauigkeit +- 0,5 K und einer Auflösung von 0,1
K liefern und einlegen einschl. technischer
Unterstützung des AN und des AG.
Funktionsdauer >= 2 Jahre.
Parameter der Abtastzeit liegt bei 5 min bis 24
Stunden.
Einbau, Konfiguration und Nachweis der
Funktionsfähigkeit vor dem Einbau.
Kunststoffgehäuse, widerstandsfähig gegen starke
mechan. Belastungen und gegen hohe dynamische
Krafteinwirkung im Verkehrswegebau. Hitzebeständig für
den Einsatz von Walz- und Gussasphalt.
Integrierte Uhr zur genauen Zeitsynchronisation während
der Programmierung. Die Umprogrammierung muss auch nach
dem Einbau ermöglicht werden.
Datenspreicherung direkt auf dem Sensor.
Menge: 2,000 St

**01.01.0006 Ausl. Sensormessungen inkl. Bericht**
*** Pauschalposition
Auslesen der Sensormessungen vor Ort inkl. Überprüfung
der Funktionalität und eventueller Umprogrammierung.
Berichterstattung (Datenerfassung, Datenaufbereitung
der Messergebnisse, Liefern der Ergebnisdaten als pdf.)
Einschließlich Verkehrssicherung.
Erste Auslesung 24h nach Einbau
Weitere Auslesen der Temperatursen 1 mal pro Jahr während der Funktionsdauer
Auslesung hat zwingend mit dem AG nach Rücksprache zu erfolgen
Menge: 1,000 Psch

**01.01.0007 Probegefäß liefern 10-l-Blecheimer*Mithilfe Kprüf.**
StL-Nr. 1910171211
Probegefäß zur Aufnahme von Baustoffproben, für Kontrollprüfungen und für Rückstellproben des AG liefern.
Probegefäß = sauberer 10-l-Blecheimer mit dicht schließendem Deckel.
Mithilfe bei der Probennahme im Baubereich nach Angaben
des AG.
Menge: 8,000 St
Leistungsbereichkatalog: 101

**01.01.0008 Bohrkern entnehmen Kern-DU 15 cm*Tiefe 30 bis 35cm Asphaltschicht*Verfül. Asphalt**
StL-Nr. 191017222611
Bohrkern für Kontrollprüfungen nach Angabe des AG entnehmen und im Baubereich dem AG übergeben. Bohrloch
fachgerecht verfüllen.
Bohrkerndurchmesser 15 cm.
Bohrtiefe über 30 bis 35 cm.
Material = Asphaltschicht.
Verfüllmaterial = Asphalt. Material verdichten.
Menge: 12,000 St
Leistungsbereichkatalog: 101

**01.01.0009 Gegenpole für Kontrollpr. verlegen AL RO 12, 1 mm**
StL-Nr. 191017372499
Gegenpole für Kontrollprüfungen nach Anweisung des AG
für die elektromagnetische Dickenmessung verlegen.
Gegenpol = Kreisförmige Scheibe AL RO 12
(Aluminium 1 mm, D = 120 mm), max. Messtiefe 18 cm
Unterlage 'gefräste Asphaltfläche'
Menge: 30,000 St
Leistungsbereichkatalog: 101

**01.01.0010 Gegenpole für Kontrollpr. verlegen AL RO 12, 1 mm**
StL-Nr. 191017372499
Gegenpole für Kontrollprüfungen nach Anweisung des AG
für die elektromagnetische Dickenmessung verlegen.
Gegenpol = Kreisförmige Scheibe AL RO 12
(Aluminium 1 mm, D = 120 mm), max. Messtiefe 18 cm
Unterlage 'Asphaltbinderschicht'
Menge: 30,000 St
Leistungsbereichkatalog: 101

**01.01.0011 Elektromagnetische**
*** Pauschalposition
Elektromagnetische Schichtdickenmessung für die Asphalttragschicht, Asphaltbinder- und Asphaltdeckschicht und als Kontrollprüfung nach dem TP D-StB im Beisein eines Vertreters des AG für die gesamte Baustelle entsprechend des Bauablaufs durchführen.
Ergebnisse dokumentieren und dem AG in Orginal von Ort übergeben.
Menge: 1,000 Psch

**01.01.0012 Beprobungsplan für die gesamte**
*** Pauschalposition
Beprobungsplan für die gesamte Baustelle erstellen. Der AN hat nach Auftragserteilung in Absprache mit dem AG einen Beprobungsplan, abgestimmt auf den Bauablauf, zu entwickeln.
Angaben:
- Graphische Darstellung der unterschiedlichen Proben (z.B. Mischgutproben Gussasphalt, Splittreicher Asphaltbeton, Asphaltbinder, Asphalttragschicht und Bohrkerne) im Plan bezogen auf den Betriebskilometer bzw. Baukilometer.
- die Entnahmestellen sind vor Ort gemäß dem entwickelten Beprobungsplan für die gesamte Bauzeit dauerhaft zu kennzeichnen.
Menge: 1,000 Psch

*Hinweis: Gilt für 00.02.*
Erschwernisse werden für alle Arbeitsgänge nur einmal vergütet.

#### Unterabschnitt 01.02 Erschwernisse

**01.02.0001 Erschwernis infolge Einfassungen Erschwer. gesamt*A.deckschicht**
StL-Nr. 231130831100
Erschwernis infolge Einfassungen, Borden und Fahrbahnübergängen. Abgerechnet wird die Länge der Einfassung.
Erschwernis beim Fräsen oder Aufnehmen, Aufsprühen von
Bitumenemulsionen sowie Herstellen von Asphaltschichten.
Asphaltdeckschicht.
Menge: 100,000 m
Leistungsbereichkatalog: 113

**01.02.0002 Erschwernis infolge Einbauten Erschwer. gesamt*A.deckschicht**
StL-Nr. 231130781100
Erschwernis infolge Einbauten, Schächten und Straßenabläufen. Abgerechnet wird je Stück Einbauteil.
Erschwernis beim Fräsen, Aufnehmen, Aufsprühen von Bi-
tumenemulsionen sowie Herstellen von Asphaltschichten.
Asphaltdeckschicht.
Menge: 10,000 St
Leistungsbereichkatalog: 113

**01.02.0003 Erschwernisse infolge FRS**
Erschwernisse infolge Fahrzeugrückhaltesysteme.
Erschwernisse für alle Arbeitsgänge wird nur einmal vergütet.
Menge: 2500,000 m

#### Unterabschnitt 01.03 Fräsarbeiten

**01.03.0001 Asphaltbefestigung trennen Einzelfl.*schneiden**
StL-Nr. 231130383109
Asphaltbefestigung geradlinig trennen.
in Einzelflächen längs und quer zur Fahrbahnachse,
Trennen durch Schneiden.
Dicke der Asphaltbefestigung '9-12cm'
Menge: 1200,000 m
Leistungsbereichkatalog: 113

**01.03.0002 Asphalt fräsen ADS*Tiefe ü.2,5-4,5cm*Fräsasph. verw. Unebenheit 4 mm**
StL-Nr. 2311300510309011
Asphalt fräsen und Fräsgut aufnehmen. Anschlusskante
geradlinig auf Frästiefe herstellen. Der Schnittlinienabstand darf maximal 15 mm betragen.
Asphaltdeckschicht.
Frästiefe über 2,5 bis 4,5 cm.
Fläche 'Fahrbahn, Zwickel und Streifen im Bereich der Anschlussstelle sowie im Bereich der Hauptfahrbahn'

Fräsasphalt nach Wahl des AN verwerten.
Unebenheiten der gefrästen Fläche höchstens 4 mm innerhalb einer 4,00 m langen Messstrecke in Längs- und
Querrichtung.
Menge: 8200,000 m2
Leistungsbereichkatalog: 113

**01.03.0003 Asphalt fräsen ABS*Tiefe ü.8-10 cm Unebenheit 4 mm**
StL-Nr. 2311300520609091
Asphalt fräsen und Fräsgut aufnehmen. Anschlusskante
geradlinig auf Frästiefe herstellen. Der Schnittlinienabstand darf maximal 15 mm betragen.
Asphaltbinderschicht.
Frästiefe über 8 bis 10 cm.
Fläche 'Fahrbahn, Zwickel und Streifen im Bereich der Anschlussstelle sowie im Bereich der Landesstraße'

Fräsasphalt 'nach Wahl des AN verwerten'

Unebenheiten der gefrästen Fläche höchstens 4 mm innerhalb einer 4,00 m langen Messstrecke in Längs- und
Querrichtung.
Menge: 8200,000 m2
Leistungsbereichkatalog: 113

**01.03.0004 Unterlage reinigen gefr. Asphaltsch.*Hochdr.-Sauganl.**
StL-Nr. 231130583002
Unterlage reinigen. Anfallendes Kehrgut nach Wahl des
AN verwerten.
Unterlage = gefräste Asphaltschicht.
Selbstaufnehmende Kehrmaschine. Letzter Arbeitsgang mit
Wasserhochdruckreinigungsgeräten mit rotierenden Düsen
und Absaugeinrichtung.
Menge: 8200,000 m2
Leistungsbereichkatalog: 113

**01.03.0005 Flächentrocknungsgerät vorhalten.**
Flächentrocknungsgerät vorhalten.
Einsatz wird gesondert vergütet.
Menge: 8,000 h

**01.03.0006 Flächentrocknungsgerät einsetzen.**
Flächentrocknungsgerät einsetzen.
Vergütet wird die getrocknete Fläche.
Einsatz auf Anweisung des AG.
Menge: 8200,000 m2

#### Unterabschnitt 01.04 Asphaltarbeiten

**01.04.0001 Bitumenemulsion aufsprühen Bk100-Bk3,2*Asphalt gefräst C60BP4-S*Menge 300 g/m2 vor A.bindersch.**
StL-Nr. 23113063120132
Bitumenemulsion zur Herstellung des Schichtenverbundes
aufsprühen.
Auf Verkehrsflächen der Belastungsklassen Bk100 bis
Bk3,2.
Unterlage = Asphaltbefestigung, gefräst.
Bindemittel = C60BP4-S.
Bindemittelmenge = 300 g/m2.
Vor Einbau Asphaltbinderschicht.
Menge: 8200,000 m2
Leistungsbereichkatalog: 113

**01.04.0002 Bitumenemulsion aufsprühen Bk100-Bk3,2 Rampenspritzgerät*C60BP4-S Menge 300 g/m2*vor A.deckschicht**
StL-Nr. 23113063191133
Bitumenemulsion zur Herstellung des Schichtenverbundes
aufsprühen.
Auf Verkehrsflächen der Belastungsklassen Bk100 bis
Bk3,2.
Unterlage 'gefräst und frisch eingebaut'

Mit Rampenspritzgerät.
Bindemittel = C60BP4-S.
Bindemittelmenge = 300 g/m2.
Vor Einbau Asphaltdeckschicht.
Menge: 8200,000 m2
Leistungsbereichkatalog: 113

**01.04.0003 Erweiterte Erstprüfung**
*** Pauschalposition
Durchführen von weitergehenden Prüfungen zur
Erstprüfung.
Abgerechnet wird einmal je Mischgutsorte unabhängig von
der Anzahl der ergänzenden Prüfverfahren.
Asphaltschicht aus 'Asphaltbeton AC 8 D SP'

Prüfung(en) nach Unterlagen des AG.
Menge: 1,000 Psch

**01.04.0004 Abstumpfungsmaßnahme durchführen LFK 1/3*Menge 1 kg/m2 maschinell**
StL-Nr. 231139521011
Abstumpfungsmaßnahme zur Erhöhung der Anfangsgriffigkeit durch gleichmäßiges Aufbringen und Einwalzen von
Abstreukörnung durchführen. Nicht gebundene Abstreukörnung aufnehmen und nach Wahl des AN verwerten.
Abstreukörnung = Lieferkörnung 1/3.
Abstreumenge = 1 kg/m2.
Maschinell abstreuen.
Menge: 8200,000 m2
Leistungsbereichkatalog: 113

**01.04.0005 Verkehrsfläche kehren*VSM durchführen**
StL-Nr. 2311397791
Verkehrsfläche mit einer selbstaufnehmenden Kehrmaschine nach Verkehrsfreigabe unverzüglich nach Aufforderung
durch den AG kehren. Kehrgut aufnehmen und nach Wahl
des AN verwerten.
Verkehrsfläche 'Neue Asphaltbetonfläche sowie Bestandsflächen aus Asphalt'

Erforderliche Verkehrssicherungsmaßnahmen durchführen.
Menge: 8200,000 m2
Leistungsbereichkatalog: 113

**01.04.0006 Asph.bindersch. a.AC22 B S SG her.**
Asphaltbinderschicht aus temperaturabgesenktem Asphaltbinder AC 22 B S SG
nach Unterlagen des AG herstellen. Anlieferung des
Asphaltmischguts in thermoisolierten
Transportbehältern.
In Verkehrsflächen der Belastungsklasse Bk100.
Einbau '8cm'
Bindemittel 'res.[10/40-65A//PmB 10/25 VL]'
Grobe Gesteinskörnung = Kategorie ' C 95/1'
Fremdfüller = Kalksteinfüller Kategorie CC 70.
Einbau 'mit Beschicker'
Menge: 8200,000 m2

**01.04.0007 Asph.decksch. a. AC11 D SP her.**
Asphaltdeckschicht aus temperaturabgesenktem Asphaltbeton AC 11 D SP nach Unterlagen des AG herstellen.
Anlieferung des Asphaltmischguts in thermoisolierten Transportbehältern
In Verkehrsflächen der Belastungsklasse Bk 100, Bk 32
Einbaudicke= '4,0cm'
Bindemittel= 'res.[10/40-65A//PmB 10/25 VL]'
Grobe Gesteinskörnung=Kategorie ' C 95/1'
Grobe Gesteinskörnung = Kategorie SZ 18/LA 20
Grobe Gesteinskörnung = Kategorie PSV '51'
Einbau 'mit Beschicker'
Menge: 8200,000 m2

*Hinweis: Gilt auch für Verkehrsinseln.*

#### Unterabschnitt 01.05 Fugenarbeiten

**01.05.0001 Randabdichtung herstellen Randmasse*ein Arbeitsgang**
StL-Nr. 231139220319
Flankenfläche des hochliegenden Randes der Asphaltschichten abdichten.
Abdichtung mit heiß zu verarbeitender bitumenhaltiger Masse zur Randabdichtung.
Herstellung für alle Schichten in einem Arbeitsgang.
Dicke der abzudichtenden Asphaltbefestigung 'bis 12 cm'
Menge: 1500,000 m
Leistungsbereichkatalog: 113

**01.05.0002 Naht in Asphaltschicht herst. Naht ADS*Längs-/Quernaht Trennscheibe*PmB heiß Dicke ü.2,5-4,5cm**
Naht in Asphaltschicht herstellen.
Naht in Asphaltdeckschicht.
Längs- und Quernaht.
Herstellung der Nahtflanke durch Trennscheibe.
Heiß aufzubringendes Polymermodifiziertes Bitumen auf
die Nahtflanke volldeckend auftragen oder anspritzen,
Menge 50 g/m je cm Schichtdicke.
Dicke der Schicht über 2,5 bis 4,5 cm.
In Teillängen bis 20,00m.
Menge: 80,000 m
Leistungsbereichkatalog: 113

**01.05.0003 Naht in Asphaltschicht herst. Naht ADS*Längs-/Quernaht Trennscheibe*PmB heiß Dicke ü.2,5-4,5cm**
Naht in Asphaltschicht herstellen.
Naht in Asphaltdeckschicht.
Längs- und Quernaht.
Herstellung der Nahtflanke durch Trennscheibe.
Heiß aufzubringendes Polymermodifiziertes Bitumen auf
die Nahtflanke volldeckend auftragen oder anspritzen,
Menge 50 g/m je cm Schichtdicke.
Dicke der Schicht über 2,5 bis 4,5 cm.
In Teillängen über 20,00m.
Menge: 1110,000 m
Leistungsbereichkatalog: 113

**01.05.0004 Fugenfüllung herstellen Längs-/Querfuge*Deckschicht*Tiefe 25 mm Breite 15 mm*Fugenmasse N2**
StL-Nr. 2311394231933001
Fugenfüllung herstellen.
Längs- und Querfuge.
In der Asphaltdeckschicht.
Einzellängen 'bis 20m'

Fugenspalttiefe = 25 mm.
Fugenspaltbreite = 15 mm.
Mit heiß verarbeitbarer Fugenmasse Typ N2, einschließlich zugehörigem und zuvor aufgetragenem Voranstrichmittel.
Menge: 80,000 m
Leistungsbereichkatalog: 113

**01.05.0005 Fugenfüllung herstellen Längs-/Querfuge*Deckschicht*Tiefe 25 mm Breite 15 mm*Fugenmasse N2**
StL-Nr. 2311394231933001
Fugenfüllung herstellen.
Längs- und Querfuge.
In der Asphaltdeckschicht.
Einzellängen 'ab 20m'

Fugenspalttiefe = 25 mm.
Fugenspaltbreite = 15 mm.
Mit heiß verarbeitbarer Fugenmasse Typ N2, einschließlich zugehörigem und zuvor aufgetragenem Voranstrichmittel.
Menge: 1110,000 m
Leistungsbereichkatalog: 113

#### Unterabschnitt 01.06 Verkehrsfreigabemarkierung

*Hinweis: Bereich AS*
Im Bereich der AS Neuhausen.

**01.06.0001 Längsmarkierung Typ II herstellen durchg.Fstr.begr.*Breite 0,30 m mit Vormarkierung*mehrkomp. Farbe mind. P 6*a.Asphaltdecksch.**
StL-Nr. 2113130524120101
Längsmarkierung Typ II einschl. evtl. Sperrflächenumrandung als Verkehrsfreigabemarkierung herstellen. Ab-
gerechnet wird der markierte Strich, bei Doppelstrichen
zwei Striche.
Durchgehend als Fahrstreifenbegrenzung.
Strichbreite = 0,30 m.
Strich mit Vormarkierung.
Markierungssystem aus mehrkomponentiger lösemittelarmer
Farbe (High-Solid).
Verkehrsklasse mindestens P 6.
Markierung auf Asphaltdeckschicht.
Menge: 1000,000 m
Leistungsbereichkatalog: 131

*Hinweis: Bereich Verflechtungsstreifen*
Im Bereich des Verflechtungsstreifens A8.

**01.06.0002 Längsmarkierung Typ II herstellen durchg.Fstr.begr.*Breite 0,30 m mit Vormarkierung*mehrkomp. Farbe mind. P 6*a.Asphaltdecksch.**
StL-Nr. 2113130524120101
Längsmarkierung Typ II einschl. evtl. Sperrflächenumrandung als Verkehrsfreigabemarkierung herstellen. Ab-
gerechnet wird der markierte Strich, bei Doppelstrichen
zwei Striche.
Durchgehend als Fahrstreifenbegrenzung.
Strichbreite = 0,30 m.
Strich mit Vormarkierung.
Markierungssystem aus mehrkomponentiger lösemittelarmer
Farbe (High-Solid).
Verkehrsklasse mindestens P 6.
Markierung auf Asphaltdeckschicht.
Menge: 1100,000 m
Leistungsbereichkatalog: 131

*Hinweis: Bereich AS*
Im Bereich der AS Neuhausen.

**01.06.0003 Längsmarkierung Typ II herstellen Blockmark. 1 zu 1*Breite 0,15 m mit Vormarkierung*mehrkomp. Farbe mind. P 6*a.Asphaltdecksch.**
StL-Nr. 2113130542120101
Längsmarkierung Typ II einschl. evtl. Sperrflächenumrandung als Verkehrsfreigabemarkierung herstellen. Ab-
gerechnet wird der markierte Strich, bei Doppelstrichen
zwei Striche.
Unterbrochen; Verhältnis Strich/Lücke 1 zu 1 als Fahrbahnbegrenzung (Blockmarkierung).
Strichbreite = 0,15 m.
Strich mit Vormarkierung.
Markierungssystem aus mehrkomponentiger lösemittelarmer
Farbe (High-Solid).
Verkehrsklasse mindestens P 6.
Markierung auf Asphaltdeckschicht.
Menge: 50,000 m
Leistungsbereichkatalog: 131

**01.06.0004 Längsmarkierung Typ II herstellen durchg.Fb.begr.*Breite 0,15 m mit Vormarkierung*mehrkomp. Farbe mind. P 6*a.Asphaltdecksch.**
StL-Nr. 2113130512120101
Längsmarkierung Typ II einschl. evtl. Sperrflächenumrandung als Verkehrsfreigabemarkierung herstellen. Ab-
gerechnet wird der markierte Strich, bei Doppelstrichen
zwei Striche.
Durchgehend als Fahrbahnbegrenzung.
Strichbreite = 0,15 m.
Strich mit Vormarkierung.
Markierungssystem aus mehrkomponentiger lösemittelarmer
Farbe (High-Solid).
Verkehrsklasse mindestens P 6.
Markierung auf Asphaltdeckschicht.
Menge: 300,000 m
Leistungsbereichkatalog: 131

*Hinweis: Im Bereich A8*
Im Bereich der A8 nachmarkieren.

**01.06.0005 Sperrflächenmarkierung Typ II herst Breite 0,50 m*mit Vormarkierung mehrkomp. Farbe*mind. P 6 a.Asphaltdecksch.**
StL-Nr. 21131316312011
Sperrfläche als Schrägstrichgatter Typ II als Verkehrsfreigabemarkierung herstellen. Abgerechnet wird der
markierte Strich.
Strichbreite = 0,50 m.
Strich mit Vormarkierung.
Markierungssystem aus mehrkomponentiger lösemittelarmer
Farbe (High-Solid).
Verkehrsklasse mindestens P 6.
Markierung auf Asphaltdeckschicht.
Menge: 70,000 m
Leistungsbereichkatalog: 131

**01.06.0006 Pfeilmarkierung Typ II herstellen geradeaus*mit Vormarkierung Länge 7,50 m*mehrkomp. Farbe mind. P 6*a.Asphaltdecksch.**
StL-Nr. 2113132011320101
Pfeilmarkierung Typ II als Verkehrsfreigabemarkierung
herstellen.
Markierungszeichen = Pfeil geradeaus.
Mit Vormarkierung.
Länge = 7,50 m.
Markierungssystem aus mehrkomponentiger lösemittelarmer
Farbe (High-Solid).
Verkehrsklasse mindestens P 6.
Markierung auf Asphaltdeckschicht.
Menge: 3,000 St
Leistungsbereichkatalog: 131

**01.06.0007 Pfeilmarkierung Typ II herstellen li.o.re. ab*mit Vormarkierung Länge 7,50 m*einkomp. Farbe mind. P 6*a.Asphaltdecksch.**
StL-Nr. 2113132021310101
Pfeilmarkierung Typ II als Verkehrsfreigabemarkierung
herstellen.
Markierungszeichen = Pfeil links oder rechts ab.
Mit Vormarkierung.
Länge = 7,50 m.
Markierungssystem aus einkomponentiger lösemittelarmer
Farbe (High-Solid).
Verkehrsklasse mindestens P 6.
Markierung auf Asphaltdeckschicht.
Menge: 12,000 St
Leistungsbereichkatalog: 131

#### Unterabschnitt 01.07 Endgültige Markierung

*Hinweis: Bereich AS*
Im Bereich der AS Neuhausen.

**01.07.0001 Längsmarkierung Typ II herstellen durchg.Fb.begr.*Breite 0,30 m mit Vormarkierung Aggl.unregelm.mGs*P 7 grobstr. Decke**
StL-Nr. 2113150514196021
Längsmarkierung Typ II einschl. evtl.
Sperrflächenumrandung als endgültige Markierung herstellen. Abgerechnet wird der markierte Strich, bei
Doppelstrichen zwei Striche.
Durchgehend als Fahrbahnbegrenzung.
Strichbreite = 0,30 m.
Strich mit Vormarkierung.
Markierungssystem aus 'reaktivem Stoff, spritzbar (Kalt
spritzplastik)'

Als Agglomeratmarkierung mit Grundstrich, unregelmäßig
angeordnet.
Verkehrsklasse = P 7.
Markierung auf grobstrukturierter Asphaltdeckschicht.
Menge: 1000,000 m
Leistungsbereichkatalog: 131

*Hinweis: Bereich Verflechtungsstreifen*
Im Bereich des Verflechtungsstreifens A8.

**01.07.0002 Längsmarkierung Typ II herstellen durchg.Fb.begr.*Breite 0,30 m mit Vormarkierung Aggl.unregelm.mGs*P 7 grobstr. Decke**
StL-Nr. 2113150514196021
Längsmarkierung Typ II einschl. evtl.
Sperrflächenumrandung als endgültige Markierung herstellen. Abgerechnet wird der markierte Strich, bei
Doppelstrichen zwei Striche.
Durchgehend als Fahrbahnbegrenzung.
Strichbreite = 0,30 m.
Strich mit Vormarkierung.
Markierungssystem aus 'reaktivem Stoff, spritzbar (Kalt
spritzplastik)'

Als Agglomeratmarkierung mit Grundstrich, unregelmäßig
angeordnet.
Verkehrsklasse = P 7.
Markierung auf grobstrukturierter Asphaltdeckschicht.
Menge: 1100,000 m
Leistungsbereichkatalog: 131

**01.07.0003 Längsmarkierung Typ II herstellen durchg.Fb.begr.*Breite 0,15 m ohne Vormarkier.*Kaltspritzplastik Aggl.unregelm.mGs*P 7 grobstr. Decke**
StL-Nr. 2113150512246021
Längsmarkierung Typ II einschl. evtl.
Sperrflächenumrandung als endgültige Markierung herstellen. Abgerechnet wird der markierte Strich, bei
Doppelstrichen zwei Striche.
Durchgehend als Fahrbahnbegrenzung.
Strichbreite = 0,15 m.
Strich ohne Vormarkierung.
Markierungssystem aus reaktivem Stoff, spritzbar (Kaltspritzplastik).
Als Agglomeratmarkierung mit Grundstrich, unregelmäßig
angeordnet.
Verkehrsklasse = P 7.
Markierung auf grobstrukturierter Asphaltdeckschicht.
Menge: 300,000 m
Leistungsbereichkatalog: 131

**01.07.0004 Längsmarkierung Typ II herstellen Blockmark. 1 zu 1*Breite 0,15 m ohne Vormarkier.*Kaltspritzplastik Aggl.regelm.*P 7*grobstr. Decke**
StL-Nr. 2113150542243021
Längsmarkierung Typ II einschl. evtl.
Sperrflächenumrandung als endgültige Markierung herstellen. Abgerechnet wird der markierte Strich, bei
Doppelstrichen zwei Striche.
Unterbrochen; Verhältnis Strich/Lücke 1 zu 1 als Fahrbahnbegrenzung (Blockmarkierung).
Strichbreite = 0,15 m.
Strich ohne Vormarkierung.
Markierungssystem aus reaktivem Stoff, spritzbar (Kaltspritzplastik).
Als Agglomeratmarkierung, regelmäßig angeordnet.
Verkehrsklasse = P 7.
Markierung auf grobstrukturierter Asphaltdeckschicht.
Menge: 50,000 m
Leistungsbereichkatalog: 131

**01.07.0005 Sperrflächenmarkierung Typ II herst Breite 0,50 m*ohne Vormarkier. Kaltplastikmasse*P 7 grobstr. Decke**
StL-Nr. 2113151532600201
Sperrfläche als Schrägstrichgatter Typ II als endgültige Markierung herstellen. Abgerechnet wird der markierte Strich.
Strichbreite = 0,50 m.
Strich ohne Vormarkierung.
Markierungssystem aus reaktivem Stoff, nicht spritzbar
(Kaltplastikmasse).
Verkehrsklasse = P 7.
Markierung auf grobstrukturierter Asphaltdeckschicht.
Menge: 70,000 m
Leistungsbereichkatalog: 131

**01.07.0006 Pfeilmarkierung Typ II herstellen geradeaus*ohne Vormarkier. Länge 7,50 m*Kaltplastikmasse grobstr. Decke**
StL-Nr. 2113152012310001
Pfeilmarkierung Typ II als endgültige Markierung herstellen.  Verkehrsklasse P 7.
Markierungszeichen = Pfeil geradeaus.
Ohne Vormarkierung.
Länge = 7,50 m.
Markierungssystem aus reaktivem Stoff, nicht spritzbar
(Kaltplastikmasse).
Markierung auf grobstrukturierter Asphaltdeckschicht.
Menge: 3,000 St
Leistungsbereichkatalog: 131

**01.07.0007 Pfeilmarkierung Typ II herstellen li.o.re. ab*mit Vormarkierung Länge 7,50 m*Kaltplastikmasse grobstr. Decke**
StL-Nr. 2113152021310001
Pfeilmarkierung Typ II als endgültige Markierung herstellen.  Verkehrsklasse P 7.
Markierungszeichen = Pfeil links oder rechts ab.
Mit Vormarkierung.
Länge = 7,50 m.
Markierungssystem aus reaktivem Stoff, nicht spritzbar
(Kaltplastikmasse).
Markierung auf grobstrukturierter Asphaltdeckschicht.
Menge: 13,000 St
Leistungsbereichkatalog: 131

**01.07.0008 Quermarkierung Typ II herstellen Haltlinie*mit Vormarkierung Kaltplastikmasse**
StL-Nr. 21131510111009
Quermarkierung Typ II als endgültige Markierung herstellen. Verkehrsklasse P 7. Abgerechnet wird der markierte Strich.
Markierung = Haltlinie.
Strich mit Vormarkierung.
Markierungssystem aus reaktivem Stoff, nicht spritzbar
(Kaltplastikmasse).
Markierung auf 'Asphaltbeton'
Menge: 13,000 m
Leistungsbereichkatalog: 131

#### Unterabschnitt 01.08 Demarkierung

**01.08.0001 Fahrbahnmarkierung demarkieren**
*** Pauschalposition
Fahrbahmarkierung demarkieren
Demarkierung für Asphalterneuerung.
Markierung gemäß Bestand.
Markierung einer geeigneten Verwertung des AN zuführen.
Menge: 1,000 Psch

#### Unterabschnitt 01.09 LSA Schleifen

**01.09.0001 TLS-Induktivschleife Typ 2**
Induktivschleifen Typ 2 nach TLS 2012 in Asphaltfahrbahn herstellen.
Doppelschleifen für 2 Fahrstreifen (ohne SS) inkl. Zuleitungen.

Fugenschnitt nach TLS 2012 für Schleifen und Zuleitungen,
Schleifendraht nach TLS 2012 liefern und im Fugenschnitt verlegen.
Fugen mit Fugenvergussmasse gem. Hst. Angaben verschließen.
TL Fug-StB 01 sowie ZTV Fug-StB sind zu beachten.

Schrägbohrung in bestehendes Leerohr am Fahrbahnrand. Alte Schleifendrähte aus Leerohr und Streckenstation entgfernen und entsorgen.
Schleifendrähte in Streckenstation einziehen und auflegen.
Inkl. Beschriftung der Schleifendrähte.
Nach Unterlagen des AG.
Menge: 4,000 St

**01.09.0002 Funktionst. und Kontr.mess. Indukt.**
Kontrollmessung der Induktivschleifen. Erstellung von Messprotokollen:
1. Messung der Induktivität
2. Schleifenwiderstand
3. Isolationswiderstand
je aus ausgeführter Induktivschleife. Die Messergebnisse sind jeweils für einen Standort in eine Unterlage zusammenzufassen und dem AG zu übergeben.

Prüfung der Verkehrsdatenerhebung auf Plausibilität, DE-Kanalzuordnung und Klassifizierung je Fahrstreifen visuell überprüfen.

Abrechnung je zu erfassenden Fahrstreifen.
Menge: 4,000 St

### Abschnitt 02 AS Esslingen

#### Unterabschnitt 02.00 Baustelle einrichten und räumen

**02.00.0001 Baustelle einrichten Sämtl.LV-Abschn.*Zufahrt herst.AN**
*** Pauschalposition
StL-Nr. 1910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch
Leistungsbereichkatalog: 101

**02.00.0002 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

**02.00.0003 Genehmigungsantrag f. Sonntagsarb.**
*** Pauschalposition
Genehmigungsantrag f. Sonntagsarb.
Durchführung der Anträge über die Genehmigung von Nacht/Sonntagsarbeit beim am Sitz der Firma zuständigen Gewerbeaufsichamt für Nacht und an Sonntagen stattfindende Arbeitren wie z.B.
- Sämtliche Asphaltarbeiten
- Markierungsarbeiten Einrichten Verkehrssicherung
- Sonstige Arbeiten des AN
Menge: 1,000 Psch

**02.00.0004 Ersatzwochenende vorhalten**
*** Pauschalposition
Ersatzwochenende vorhalten.
Ersatztermin wird nach Abstimmung mit dem AG festgelegt.
Die Ausführung erfolgt in 2026.
Vergütung erfolgt auch ohne Verschiebung.
Evtl. anfallende Preissteigerungen werden nicht vergütet.
Menge: 1,000 Psch

#### Unterabschnitt 02.01 Vorarbeiten

**02.01.0001 Bewuchs aufnehmen und entsorgen**
Bewuchs aufnehmen und entsorgen
Bewuchs an Asphaltkante mit Wildkrautbesen an HD Kehrmaschine aufnehmen und entsorgen. Vor Beginn der Fräsarbeiten ist die Asphaltkante auf gesamter Länge je nach Bauphase, bei Randeinfassungen und auf freier Strecke von Verschmutzungen und Bewuchs frei zu machen.
Sämtliche Erschwernisse für diese Arbeiten sind in diese Position einzurechnen. Diese Arbeiten sind innerhalb der jeweiligen Bauphase und Verkehrssicherung durchzuführen. Eine gesonderte Verkehrssicherung wird nicht vergütet. Entsorgungskosten sind ebenfalls in diese Position einzurechnen.
Menge: 2000,000 m

**02.01.0002 Powermoons (oder ähnliches) nach**
Powermoons (oder ähnliches) nach Wahl des AN aufstellen und beseitigen. Für die Bauzeit vorhalten, warten und betreiben. Stromagregat (inkl. Treibstoff) ist in diese Position einzurechnen.
Beleuchtung der Arbeitsabschnitte bei Nacht auf Anordnung des AG. Vorübergehende Sicherungsmaßnahmen durchführen. 70 v.H. des Preises werden nach Aufstellen, der Rest nach Beseitigung vergütet. Vergütet wird nach Stück/Einsatz (Nacht)
Die Verkehrssicherung kürzerer dauer für das vorzeitige Aufstellen der Powermoons (oder ähnliches) muss in diese OZ eingerechnet werden.

In jeder der Bauphasen/jew. Wochenendeinsatz beim Fräsen Freitags, mit Anbruch der Dunkelheit, muss die komplette Strecke die saniert wird, ausgeleuchtet werden. (ausgenommen davon ist das Bauwerk.
Am Bauanfang, am Bauende und vor und nach dem Bauwerk müssen jew. links und rechts ein Powermoon stehen.
Auf der Strecke müssen im Abstand von 50 Metern ein Powermoon oder ähnliches im Wechsel stehen. (1 mal Mittelstreifen und 1 mal Bankett rechts)
Der Einbauzug muss mit Powermoons (mindst. 4 St.) ausgestattet sein.

Vergütung erfolgt nach Rücksprache und unterschriebenen Nachweis des AG.
Vergütung 1 St. x Bauphase.

1 Woche vor Beginn der jeweiligen Bauphase muss dem AG ein Aufstellentwurf./-Konzept (schriftlich) mit Aufstelllage sowie Anzahl vorgelegt werden. Dieser wird nicht gesondert vergütet.
Menge: 5,000 St

*Hinweis: Verlegepunkte nach Festlegung mit*
Verlegepunkte nach Festlegung mit dem AG.

**02.01.0003 Temperatursensoren einlegen**
aktiver kalibirierter UHF RFID Temperatur-Sensor für
Asphalt
Messbereich -35°C bis 125°C.
Messungenauigkeit +- 0,5 K und einer Auflösung von 0,1
K liefern und einlegen einschl. technischer
Unterstützung des AN und des AG.
Funktionsdauer >= 2 Jahre.
Parameter der Abtastzeit liegt bei 5 min bis 24
Stunden.
Einbau, Konfiguration und Nachweis der
Funktionsfähigkeit vor dem Einbau.
Kunststoffgehäuse, widerstandsfähig gegen starke
mechan. Belastungen und gegen hohe dynamische
Krafteinwirkung im Verkehrswegebau. Hitzebeständig für
den Einsatz von Walz- und Gussasphalt.
Integrierte Uhr zur genauen Zeitsynchronisation während
der Programmierung. Die Umprogrammierung muss auch nach
dem Einbau ermöglicht werden.
Datenspreicherung direkt auf dem Sensor.
Menge: 2,000 St

**02.01.0004 Ausl. Sensormessungen inkl. Bericht**
*** Pauschalposition
Auslesen der Sensormessungen vor Ort inkl. Überprüfung
der Funktionalität und eventueller Umprogrammierung.
Berichterstattung (Datenerfassung, Datenaufbereitung
der Messergebnisse, Liefern der Ergebnisdaten als pdf.)
Einschließlich Verkehrssicherung.
Erste Auslesung 24h nach Einbau
Weitere Auslesen der Temperatursen 1 mal pro Jahr während der Funktionsdauer
Auslesung hat zwingend mit dem AG nach Rücksprache zu erfolgen
Menge: 1,000 Psch

**02.01.0005 Probegefäß liefern 10-l-Blecheimer*Mithilfe Kprüf.**
StL-Nr. 1910171211
Probegefäß zur Aufnahme von Baustoffproben, für Kontrollprüfungen und für Rückstellproben des AG liefern.
Probegefäß = sauberer 10-l-Blecheimer mit dicht schließendem Deckel.
Mithilfe bei der Probennahme im Baubereich nach Angaben
des AG.
Menge: 8,000 St
Leistungsbereichkatalog: 101

**02.01.0006 Bohrkern entnehmen Kern-DU 15 cm*Tiefe 30 bis 35cm Asphaltschicht*Verfül. Asphalt**
StL-Nr. 191017222611
Bohrkern für Kontrollprüfungen nach Angabe des AG entnehmen und im Baubereich dem AG übergeben. Bohrloch
fachgerecht verfüllen.
Bohrkerndurchmesser 15 cm.
Bohrtiefe über 30 bis 35 cm.
Material = Asphaltschicht.
Verfüllmaterial = Asphalt. Material verdichten.
Menge: 12,000 St
Leistungsbereichkatalog: 101

**02.01.0007 Gegenpole für Kontrollpr. verlegen AL RO 12, 1 mm**
StL-Nr. 191017372499
Gegenpole für Kontrollprüfungen nach Anweisung des AG
für die elektromagnetische Dickenmessung verlegen.
Gegenpol = Kreisförmige Scheibe AL RO 12
(Aluminium 1 mm, D = 120 mm), max. Messtiefe 18 cm
Unterlage 'gefräste Asphaltfläche'
Menge: 25,000 St
Leistungsbereichkatalog: 101

**02.01.0008 Gegenpole für Kontrollpr. verlegen AL RO 12, 1 mm**
StL-Nr. 191017372499
Gegenpole für Kontrollprüfungen nach Anweisung des AG
für die elektromagnetische Dickenmessung verlegen.
Gegenpol = Kreisförmige Scheibe AL RO 12
(Aluminium 1 mm, D = 120 mm), max. Messtiefe 18 cm
Unterlage 'Asphaltbinderschicht'
Menge: 25,000 St
Leistungsbereichkatalog: 101

**02.01.0009 Elektromagnetische**
*** Pauschalposition
Elektromagnetische Schichtdickenmessung für die Asphalttragschicht, Asphaltbinder- und Asphaltdeckschicht und als Kontrollprüfung nach dem TP D-StB im Beisein eines Vertreters des AG für die gesamte Baustelle entsprechend des Bauablaufs durchführen.
Ergebnisse dokumentieren und dem AG in Orginal von Ort übergeben.
Menge: 1,000 Psch

**02.01.0010 Beprobungsplan für die gesamte**
*** Pauschalposition
Beprobungsplan für die gesamte Baustelle erstellen. Der AN hat nach Auftragserteilung in Absprache mit dem AG einen Beprobungsplan, abgestimmt auf den Bauablauf, zu entwickeln.
Angaben:
- Graphische Darstellung der unterschiedlichen Proben (z.B. Mischgutproben Gussasphalt, Splittreicher Asphaltbeton, Asphaltbinder, Asphalttragschicht und Bohrkerne) im Plan bezogen auf den Betriebskilometer bzw. Baukilometer.
- die Entnahmestellen sind vor Ort gemäß dem entwickelten Beprobungsplan für die gesamte Bauzeit dauerhaft zu kennzeichnen.
Menge: 1,000 Psch

*Hinweis: Gilt für 00.02.*
Erschwernisse werden für alle Arbeitsgänge nur einmal vergütet.

#### Unterabschnitt 02.02 Erschwernisse

**02.02.0001 Erschwernis infolge Einfassungen Erschwer. gesamt*A.deckschicht**
StL-Nr. 231130831100
Erschwernis infolge Einfassungen, Borden und Fahrbahnübergängen. Abgerechnet wird die Länge der Einfassung.
Erschwernis beim Fräsen oder Aufnehmen, Aufsprühen von
Bitumenemulsionen sowie Herstellen von Asphaltschichten.
Asphaltdeckschicht.
Menge: 400,000 m
Leistungsbereichkatalog: 113

**02.02.0002 Erschwernis infolge Einbauten Erschwer. gesamt*A.deckschicht**
StL-Nr. 231130781100
Erschwernis infolge Einbauten, Schächten und Straßenabläufen. Abgerechnet wird je Stück Einbauteil.
Erschwernis beim Fräsen, Aufnehmen, Aufsprühen von Bi-
tumenemulsionen sowie Herstellen von Asphaltschichten.
Asphaltdeckschicht.
Menge: 10,000 St
Leistungsbereichkatalog: 113

**02.02.0003 Erschwernisse infolge FRS**
Erschwernisse infolge Fahrzeugrückhaltesysteme.
Erschwernisse für alle Arbeitsgänge wird nur einmal vergütet.
Menge: 1800,000 m

#### Unterabschnitt 02.03 Fräsarbeiten

**02.03.0001 Asphaltbefestigung trennen Einzelfl.*schneiden**
StL-Nr. 231130383109
Asphaltbefestigung geradlinig trennen.
in Einzelflächen längs und quer zur Fahrbahnachse,
Trennen durch Schneiden.
Dicke der Asphaltbefestigung '9-12cm'
Menge: 650,000 m
Leistungsbereichkatalog: 113

**02.03.0002 Asphalt fräsen ADS*Tiefe ü.2,5-4,5cm*Fräsasph. verw. Unebenheit 4 mm**
StL-Nr. 2311300510309011
Asphalt fräsen und Fräsgut aufnehmen. Anschlusskante
geradlinig auf Frästiefe herstellen. Der Schnittlinienabstand darf maximal 15 mm betragen.
Asphaltdeckschicht.
Frästiefe über 2,5 bis 4,5 cm.
Fläche 'Fahrbahn, Zwickel und Streifen im Bereich der Anschlussstelle sowie im Bereich der Landesstraße'

Fräsasphalt nach Wahl des AN verwerten.
Unebenheiten der gefrästen Fläche höchstens 4 mm innerhalb einer 4,00 m langen Messstrecke in Längs- und
Querrichtung.
Menge: 6050,000 m2
Leistungsbereichkatalog: 113

**02.03.0003 Asphalt fräsen ADS*Tiefe ü.2,5-4,5cm*Fräsasph. verw. Unebenheit 4 mm**
StL-Nr. 2311300510309011
Asphalt fräsen und Fräsgut aufnehmen. Anschlusskante
geradlinig auf Frästiefe herstellen. Der Schnittlinienabstand darf maximal 15 mm betragen.
Asphaltdeckschicht.
Frästiefe über 2,5 bis 4,5 cm.
Fläche 'Fahrbahn auf Bauwerk'

Fräsasphalt nach Wahl des AN verwerten.
Unebenheiten der gefrästen Fläche höchstens 4 mm innerhalb einer 4,00 m langen Messstrecke in Längs- und
Querrichtung.
Menge: 150,000 m2
Leistungsbereichkatalog: 113

**02.03.0004 Asphalt fräsen ABS*Tiefe ü.8-10 cm Unebenheit 4 mm**
StL-Nr. 2311300520609091
Asphalt fräsen und Fräsgut aufnehmen. Anschlusskante
geradlinig auf Frästiefe herstellen. Der Schnittlinienabstand darf maximal 15 mm betragen.
Asphaltbinderschicht.
Frästiefe über 8 bis 10 cm.
Fläche 'Fahrbahn, Zwickel und Streifen im Bereich der Anschlussstelle sowie im Bereich der Landesstraße'

Fräsasphalt 'nach Wahl des AN verwerten'

Unebenheiten der gefrästen Fläche höchstens 4 mm innerhalb einer 4,00 m langen Messstrecke in Längs- und
Querrichtung.
Menge: 6050,000 m2
Leistungsbereichkatalog: 113

**02.03.0005 Unterlage reinigen gefr. Asphaltsch.*Hochdr.-Sauganl.**
StL-Nr. 231130583002
Unterlage reinigen. Anfallendes Kehrgut nach Wahl des
AN verwerten.
Unterlage = gefräste Asphaltschicht.
Selbstaufnehmende Kehrmaschine. Letzter Arbeitsgang mit
Wasserhochdruckreinigungsgeräten mit rotierenden Düsen
und Absaugeinrichtung.
Menge: 6200,000 m2
Leistungsbereichkatalog: 113

**02.03.0006 Flächentrocknungsgerät vorhalten.**
Flächentrocknungsgerät vorhalten.
Einsatz wird gesondert vergütet.
Menge: 8,000 h

**02.03.0007 Flächentrocknungsgerät einsetzen.**
Flächentrocknungsgerät einsetzen.
Vergütet wird die getrocknete Fläche.
Einsatz auf Anweisung des AG.
Menge: 6200,000 m2

#### Unterabschnitt 02.04 Asphaltarbeiten

**02.04.0001 Bitumenemulsion aufsprühen Bk100-Bk3,2*Asphalt gefräst C60BP4-S*Menge 300 g/m2 vor A.bindersch.**
StL-Nr. 23113063120132
Bitumenemulsion zur Herstellung des Schichtenverbundes
aufsprühen.
Auf Verkehrsflächen der Belastungsklassen Bk100 bis
Bk3,2.
Unterlage = Asphaltbefestigung, gefräst.
Bindemittel = C60BP4-S.
Bindemittelmenge = 300 g/m2.
Vor Einbau Asphaltbinderschicht.
Menge: 6200,000 m2
Leistungsbereichkatalog: 113

**02.04.0002 Bitumenemulsion aufsprühen Bk100-Bk3,2 Rampenspritzgerät*C60BP4-S Menge 300 g/m2*vor A.deckschicht**
StL-Nr. 23113063191133
Bitumenemulsion zur Herstellung des Schichtenverbundes
aufsprühen.
Auf Verkehrsflächen der Belastungsklassen Bk100 bis
Bk3,2.
Unterlage 'gefräst und frisch eingebaut'

Mit Rampenspritzgerät.
Bindemittel = C60BP4-S.
Bindemittelmenge = 300 g/m2.
Vor Einbau Asphaltdeckschicht.
Menge: 6200,000 m2
Leistungsbereichkatalog: 113

**02.04.0003 Erweiterte Erstprüfung**
*** Pauschalposition
Durchführen von weitergehenden Prüfungen zur
Erstprüfung.
Abgerechnet wird einmal je Mischgutsorte unabhängig von
der Anzahl der ergänzenden Prüfverfahren.
Asphaltschicht aus 'Asphaltbeton AC 8 D SP'

Prüfung(en) nach Unterlagen des AG.
Menge: 1,000 Psch

**02.04.0004 Abstumpfungsmaßnahme durchführen LFK 1/3*Menge 1 kg/m2 maschinell**
StL-Nr. 231139521011
Abstumpfungsmaßnahme zur Erhöhung der Anfangsgriffigkeit durch gleichmäßiges Aufbringen und Einwalzen von
Abstreukörnung durchführen. Nicht gebundene Abstreukörnung aufnehmen und nach Wahl des AN verwerten.
Abstreukörnung = Lieferkörnung 1/3.
Abstreumenge = 1 kg/m2.
Maschinell abstreuen.
Menge: 6200,000 m2
Leistungsbereichkatalog: 113

**02.04.0005 Verkehrsfläche kehren*VSM durchführen**
StL-Nr. 2311397791
Verkehrsfläche mit einer selbstaufnehmenden Kehrmaschine nach Verkehrsfreigabe unverzüglich nach Aufforderung
durch den AG kehren. Kehrgut aufnehmen und nach Wahl
des AN verwerten.
Verkehrsfläche 'Neue Asphaltbetonfläche sowie Bestandsflächen aus Asphalt'

Erforderliche Verkehrssicherungsmaßnahmen durchführen.
Menge: 6200,000 m2
Leistungsbereichkatalog: 113

**02.04.0006 Asph.bindersch. a.AC22 B S SG her.**
Asphaltbinderschicht aus temperaturabgesenktem Asphaltbinder AC 22 B S SG
nach Unterlagen des AG herstellen. Anlieferung des
Asphaltmischguts in thermoisolierten
Transportbehältern.
In Verkehrsflächen der Belastungsklasse Bk100.
Einbau '8cm'
Bindemittel 'res.[10/40-65A//PmB 10/25 VL]'
Grobe Gesteinskörnung = Kategorie ' C 95/1'
Fremdfüller = Kalksteinfüller Kategorie CC 70.
Einbau 'mit Beschicker'
Menge: 6050,000 m2

**02.04.0007 Asph.decksch. a. AC11 D SP her.**
Asphaltdeckschicht aus temperaturabgesenktem Asphaltbeton AC 11 D SP nach Unterlagen des AG herstellen.
Anlieferung des Asphaltmischguts in thermoisolierten Transportbehältern
In Verkehrsflächen der Belastungsklasse Bk 100, Bk 32
Einbaudicke= '4,0cm'
Bindemittel= 'res.[10/40-65A//PmB 10/25 VL]'
Grobe Gesteinskörnung=Kategorie ' C 95/1'
Grobe Gesteinskörnung = Kategorie SZ 18/LA 20
Grobe Gesteinskörnung = Kategorie PSV '51'
Einbau 'mit Beschicker'
Menge: 6200,000 m2

*Hinweis: Gilt auch für Verkehrsinseln.*

#### Unterabschnitt 02.05 Fugenarbeiten

**02.05.0001 Randabdichtung herstellen Randmasse*ein Arbeitsgang**
StL-Nr. 231139220319
Flankenfläche des hochliegenden Randes der Asphaltschichten abdichten.
Abdichtung mit heiß zu verarbeitender bitumenhaltiger Masse zur Randabdichtung.
Herstellung für alle Schichten in einem Arbeitsgang.
Dicke der abzudichtenden Asphaltbefestigung 'bis 12 cm'
Menge: 1000,000 m
Leistungsbereichkatalog: 113

**02.05.0002 Naht in Asphaltschicht herst. Naht ADS*Längs-/Quernaht Trennscheibe*PmB heiß Dicke ü.2,5-4,5cm**
Naht in Asphaltschicht herstellen.
Naht in Asphaltdeckschicht.
Längs- und Quernaht.
Herstellung der Nahtflanke durch Trennscheibe.
Heiß aufzubringendes Polymermodifiziertes Bitumen auf
die Nahtflanke volldeckend auftragen oder anspritzen,
Menge 50 g/m je cm Schichtdicke.
Dicke der Schicht über 2,5 bis 4,5 cm.
In Teillängen bis 20,00m.
Menge: 80,000 m
Leistungsbereichkatalog: 113

**02.05.0003 Naht in Asphaltschicht herst. Naht ADS*Längs-/Quernaht Trennscheibe*PmB heiß Dicke ü.2,5-4,5cm**
Naht in Asphaltschicht herstellen.
Naht in Asphaltdeckschicht.
Längs- und Quernaht.
Herstellung der Nahtflanke durch Trennscheibe.
Heiß aufzubringendes Polymermodifiziertes Bitumen auf
die Nahtflanke volldeckend auftragen oder anspritzen,
Menge 50 g/m je cm Schichtdicke.
Dicke der Schicht über 2,5 bis 4,5 cm.
In Teillängen über 20,00m.
Menge: 700,000 m
Leistungsbereichkatalog: 113

**02.05.0004 Fugenfüllung herstellen Längs-/Querfuge*Deckschicht*Tiefe 25 mm Breite 15 mm*Fugenmasse N2**
StL-Nr. 2311394231933001
Fugenfüllung herstellen.
Längs- und Querfuge.
In der Asphaltdeckschicht.
Einzellängen 'bis 20m'

Fugenspalttiefe = 25 mm.
Fugenspaltbreite = 15 mm.
Mit heiß verarbeitbarer Fugenmasse Typ N2, einschließlich zugehörigem und zuvor aufgetragenem Voranstrichmittel.
Menge: 80,000 m
Leistungsbereichkatalog: 113

**02.05.0005 Fugenfüllung herstellen Längs-/Querfuge*Deckschicht*Tiefe 25 mm Breite 15 mm*Fugenmasse N2**
StL-Nr. 2311394231933001
Fugenfüllung herstellen.
Längs- und Querfuge.
In der Asphaltdeckschicht.
Einzellängen 'ab 20m'

Fugenspalttiefe = 25 mm.
Fugenspaltbreite = 15 mm.
Mit heiß verarbeitbarer Fugenmasse Typ N2, einschließlich zugehörigem und zuvor aufgetragenem Voranstrichmittel.
Menge: 700,000 m
Leistungsbereichkatalog: 113

#### Unterabschnitt 02.06 Verkehrsfreigabemarkierung

*Hinweis: Bereich AS*
Im Bereich der AS Esslingen.

**02.06.0001 Längsmarkierung Typ II herstellen durchg.Fstr.begr.*Breite 0,30 m mit Vormarkierung*mehrkomp. Farbe mind. P 6*a.Asphaltdecksch.**
StL-Nr. 2113130524120101
Längsmarkierung Typ II einschl. evtl. Sperrflächenumrandung als Verkehrsfreigabemarkierung herstellen. Ab-
gerechnet wird der markierte Strich, bei Doppelstrichen
zwei Striche.
Durchgehend als Fahrstreifenbegrenzung.
Strichbreite = 0,30 m.
Strich mit Vormarkierung.
Markierungssystem aus mehrkomponentiger lösemittelarmer
Farbe (High-Solid).
Verkehrsklasse mindestens P 6.
Markierung auf Asphaltdeckschicht.
Menge: 1250,000 m
Leistungsbereichkatalog: 131

*Hinweis: Bereich Verflechtungsstreifen*
Im Bereich des Verflechtungsstreifens sowie Einfahrt A8.

**02.06.0002 Längsmarkierung Typ II herstellen durchg.Fstr.begr.*Breite 0,30 m mit Vormarkierung*mehrkomp. Farbe mind. P 6*a.Asphaltdecksch.**
StL-Nr. 2113130524120101
Längsmarkierung Typ II einschl. evtl. Sperrflächenumrandung als Verkehrsfreigabemarkierung herstellen. Ab-
gerechnet wird der markierte Strich, bei Doppelstrichen
zwei Striche.
Durchgehend als Fahrstreifenbegrenzung.
Strichbreite = 0,30 m.
Strich mit Vormarkierung.
Markierungssystem aus mehrkomponentiger lösemittelarmer
Farbe (High-Solid).
Verkehrsklasse mindestens P 6.
Markierung auf Asphaltdeckschicht.
Menge: 635,000 m
Leistungsbereichkatalog: 131

*Hinweis: Bereich AS*
Im Bereich der AS Esslingen.

**02.06.0003 Längsmarkierung Typ II herstellen Blockmark. 1 zu 1*Breite 0,15 m mit Vormarkierung*mehrkomp. Farbe mind. P 6*a.Asphaltdecksch.**
StL-Nr. 2113130542120101
Längsmarkierung Typ II einschl. evtl. Sperrflächenumrandung als Verkehrsfreigabemarkierung herstellen. Ab-
gerechnet wird der markierte Strich, bei Doppelstrichen
zwei Striche.
Unterbrochen; Verhältnis Strich/Lücke 1 zu 1 als Fahrbahnbegrenzung (Blockmarkierung).
Strichbreite = 0,15 m.
Strich mit Vormarkierung.
Markierungssystem aus mehrkomponentiger lösemittelarmer
Farbe (High-Solid).
Verkehrsklasse mindestens P 6.
Markierung auf Asphaltdeckschicht.
Menge: 100,000 m
Leistungsbereichkatalog: 131

**02.06.0004 Längsmarkierung Typ II herstellen durchg.Fb.begr.*Breite 0,15 m mit Vormarkierung*mehrkomp. Farbe mind. P 6*a.Asphaltdecksch.**
StL-Nr. 2113130512120101
Längsmarkierung Typ II einschl. evtl. Sperrflächenumrandung als Verkehrsfreigabemarkierung herstellen. Ab-
gerechnet wird der markierte Strich, bei Doppelstrichen
zwei Striche.
Durchgehend als Fahrbahnbegrenzung.
Strichbreite = 0,15 m.
Strich mit Vormarkierung.
Markierungssystem aus mehrkomponentiger lösemittelarmer
Farbe (High-Solid).
Verkehrsklasse mindestens P 6.
Markierung auf Asphaltdeckschicht.
Menge: 60,000 m
Leistungsbereichkatalog: 131

*Hinweis: Im Bereich A8*
Im Bereich der A8 nachmarkieren.

**02.06.0005 Sperrflächenmarkierung Typ II herst Breite 0,50 m*mit Vormarkierung mehrkomp. Farbe*mind. P 6 a.Asphaltdecksch.**
StL-Nr. 21131316312011
Sperrfläche als Schrägstrichgatter Typ II als Verkehrsfreigabemarkierung herstellen. Abgerechnet wird der
markierte Strich.
Strichbreite = 0,50 m.
Strich mit Vormarkierung.
Markierungssystem aus mehrkomponentiger lösemittelarmer
Farbe (High-Solid).
Verkehrsklasse mindestens P 6.
Markierung auf Asphaltdeckschicht.
Menge: 70,000 m
Leistungsbereichkatalog: 131

**02.06.0006 Pfeilmarkierung Typ II herstellen li.o.re. ab*mit Vormarkierung Länge 7,50 m*einkomp. Farbe mind. P 6*a.Asphaltdecksch.**
StL-Nr. 2113132021310101
Pfeilmarkierung Typ II als Verkehrsfreigabemarkierung
herstellen.
Markierungszeichen = Pfeil links oder rechts ab.
Mit Vormarkierung.
Länge = 7,50 m.
Markierungssystem aus einkomponentiger lösemittelarmer
Farbe (High-Solid).
Verkehrsklasse mindestens P 6.
Markierung auf Asphaltdeckschicht.
Menge: 9,000 St
Leistungsbereichkatalog: 131

#### Unterabschnitt 02.07 Endgültige Markierung

*Hinweis: Bereich AS*
Im Bereich der AS Esslingen.

**02.07.0001 Längsmarkierung Typ II herstellen durchg.Fb.begr.*Breite 0,30 m mit Vormarkierung Aggl.unregelm.mGs*P 7 grobstr. Decke**
StL-Nr. 2113150514196021
Längsmarkierung Typ II einschl. evtl.
Sperrflächenumrandung als endgültige Markierung herstellen. Abgerechnet wird der markierte Strich, bei
Doppelstrichen zwei Striche.
Durchgehend als Fahrbahnbegrenzung.
Strichbreite = 0,30 m.
Strich mit Vormarkierung.
Markierungssystem aus 'reaktivem Stoff, spritzbar (Kalt
spritzplastik)'

Als Agglomeratmarkierung mit Grundstrich, unregelmäßig
angeordnet.
Verkehrsklasse = P 7.
Markierung auf grobstrukturierter Asphaltdeckschicht.
Menge: 1250,000 m
Leistungsbereichkatalog: 131

*Hinweis: Bereich Verflechtungsstreifen*
Im Bereich des Verflechtungsstreifens sowie Einfahrt A8.

**02.07.0002 Längsmarkierung Typ II herstellen durchg.Fb.begr.*Breite 0,30 m mit Vormarkierung Aggl.unregelm.mGs*P 7 grobstr. Decke**
StL-Nr. 2113150514196021
Längsmarkierung Typ II einschl. evtl.
Sperrflächenumrandung als endgültige Markierung herstellen. Abgerechnet wird der markierte Strich, bei
Doppelstrichen zwei Striche.
Durchgehend als Fahrbahnbegrenzung.
Strichbreite = 0,30 m.
Strich mit Vormarkierung.
Markierungssystem aus 'reaktivem Stoff, spritzbar (Kalt
spritzplastik)'

Als Agglomeratmarkierung mit Grundstrich, unregelmäßig
angeordnet.
Verkehrsklasse = P 7.
Markierung auf grobstrukturierter Asphaltdeckschicht.
Menge: 635,000 m
Leistungsbereichkatalog: 131

**02.07.0003 Längsmarkierung Typ II herstellen durchg.Fb.begr.*Breite 0,15 m ohne Vormarkier.*Kaltspritzplastik Aggl.unregelm.mGs*P 7 grobstr. Decke**
StL-Nr. 2113150512246021
Längsmarkierung Typ II einschl. evtl.
Sperrflächenumrandung als endgültige Markierung herstellen. Abgerechnet wird der markierte Strich, bei
Doppelstrichen zwei Striche.
Durchgehend als Fahrbahnbegrenzung.
Strichbreite = 0,15 m.
Strich ohne Vormarkierung.
Markierungssystem aus reaktivem Stoff, spritzbar (Kaltspritzplastik).
Als Agglomeratmarkierung mit Grundstrich, unregelmäßig
angeordnet.
Verkehrsklasse = P 7.
Markierung auf grobstrukturierter Asphaltdeckschicht.
Menge: 60,000 m
Leistungsbereichkatalog: 131

**02.07.0004 Längsmarkierung Typ II herstellen Blockmark. 1 zu 1*Breite 0,15 m ohne Vormarkier.*Kaltspritzplastik Aggl.regelm.*P 7*grobstr. Decke**
StL-Nr. 2113150542243021
Längsmarkierung Typ II einschl. evtl.
Sperrflächenumrandung als endgültige Markierung herstellen. Abgerechnet wird der markierte Strich, bei
Doppelstrichen zwei Striche.
Unterbrochen; Verhältnis Strich/Lücke 1 zu 1 als Fahrbahnbegrenzung (Blockmarkierung).
Strichbreite = 0,15 m.
Strich ohne Vormarkierung.
Markierungssystem aus reaktivem Stoff, spritzbar (Kaltspritzplastik).
Als Agglomeratmarkierung, regelmäßig angeordnet.
Verkehrsklasse = P 7.
Markierung auf grobstrukturierter Asphaltdeckschicht.
Menge: 100,000 m
Leistungsbereichkatalog: 131

**02.07.0005 Sperrflächenmarkierung Typ II herst Breite 0,50 m*ohne Vormarkier. Kaltplastikmasse*P 7 grobstr. Decke**
StL-Nr. 2113151532600201
Sperrfläche als Schrägstrichgatter Typ II als endgültige Markierung herstellen. Abgerechnet wird der markierte Strich.
Strichbreite = 0,50 m.
Strich ohne Vormarkierung.
Markierungssystem aus reaktivem Stoff, nicht spritzbar
(Kaltplastikmasse).
Verkehrsklasse = P 7.
Markierung auf grobstrukturierter Asphaltdeckschicht.
Menge: 70,000 m
Leistungsbereichkatalog: 131

**02.07.0006 Pfeilmarkierung Typ II herstellen li.o.re. ab*mit Vormarkierung Länge 7,50 m*Kaltplastikmasse grobstr. Decke**
StL-Nr. 2113152021310001
Pfeilmarkierung Typ II als endgültige Markierung herstellen.  Verkehrsklasse P 7.
Markierungszeichen = Pfeil links oder rechts ab.
Mit Vormarkierung.
Länge = 7,50 m.
Markierungssystem aus reaktivem Stoff, nicht spritzbar
(Kaltplastikmasse).
Markierung auf grobstrukturierter Asphaltdeckschicht.
Menge: 9,000 St
Leistungsbereichkatalog: 131

**02.07.0007 Quermarkierung Typ II herstellen Haltlinie*mit Vormarkierung Kaltplastikmasse**
StL-Nr. 21131510111009
Quermarkierung Typ II als endgültige Markierung herstellen. Verkehrsklasse P 7. Abgerechnet wird der markierte Strich.
Markierung = Haltlinie.
Strich mit Vormarkierung.
Markierungssystem aus reaktivem Stoff, nicht spritzbar
(Kaltplastikmasse).
Markierung auf 'Asphaltbeton'
Menge: 10,000 m
Leistungsbereichkatalog: 131

#### Unterabschnitt 02.08 Demarkierung

**02.08.0001 Fahrbahnmarkierung demarkieren**
*** Pauschalposition
Fahrbahmarkierung demarkieren
Demarkierung für Asphalterneuerung.
Markierung gemäß Bestand.
Markierung einer geeigneten Verwertung des AN zuführen.
Menge: 1,000 Psch

#### Unterabschnitt 02.09 LSA Schleifen

**02.09.0001 TLS-Induktivschleife Typ 2**
Induktivschleifen Typ 2 nach TLS 2012 in Asphaltfahrbahn herstellen.
Doppelschleifen für 2 Fahrstreifen (ohne SS) inkl. Zuleitungen.

Fugenschnitt nach TLS 2012 für Schleifen und Zuleitungen,
Schleifendraht nach TLS 2012 liefern und im Fugenschnitt verlegen.
Fugen mit Fugenvergussmasse gem. Hst. Angaben verschließen.
TL Fug-StB 01 sowie ZTV Fug-StB sind zu beachten.

Schrägbohrung in bestehendes Leerohr am Fahrbahnrand. Alte Schleifendrähte aus Leerohr und Streckenstation entgfernen und entsorgen.
Schleifendrähte in Streckenstation einziehen und auflegen.
Inkl. Beschriftung der Schleifendrähte.
Nach Unterlagen des AG.
Menge: 5,000 St

**02.09.0002 Funktionst. und Kontr.mess. Indukt.**
Kontrollmessung der Induktivschleifen. Erstellung von Messprotokollen:
1. Messung der Induktivität
2. Schleifenwiderstand
3. Isolationswiderstand
je aus ausgeführter Induktivschleife. Die Messergebnisse sind jeweils für einen Standort in eine Unterlage zusammenzufassen und dem AG zu übergeben.

Prüfung der Verkehrsdatenerhebung auf Plausibilität, DE-Kanalzuordnung und Klassifizierung je Fahrstreifen visuell überprüfen.

Abrechnung je zu erfassenden Fahrstreifen.
Menge: 5,000 St
